# GPW_Forsthaus Arnsberg
Angebotsaufforderung (GAEB DA XML 3.1, DA83)
Projekt: GAEB 90
Währung: EUR
Erstellt mit: GAEB Toolbox V3.3 G90 R20220512/ GXML Toolbox V3.3 R20220512, GAEB 90 Import, 19.02.2026

## 1 Allgemeine Vorbemerkungen Schadstoffsanierung und konventioneller Rückbau
1. Allgemeine Beschreibung der Bauleistungen

1.1 Auszuführende Leistungen

Die Baumaßnahme betrifft die Liegenschaft:

Wohnhaus des Forstdienstgehöftes Lattenberg
Lattenberg 9
59823 Arnsberg

Im Rahmen des Projektes findet eine Teilsanierung statt, sodass das

Gebäude im Nachgang vollständig zurückgebaut werden kann. Das Objekt
befindet sich aktuell nicht in Nutzung.

Die Teilsanierung umfasst die Entfernung von detektierten Schadstoffen
im Objekt, insbesondere:

- asbesthaltiger Spachtelmassen von GK-Verkleidungen im Bereich der

  Dachschrägen
- asbesthaltiger Kaminklappendichtungasbesthaltigen Pappen
  verbaut innerhalb von Rippenheizkörpern und FH-Türen
- PCB-haltigem Anstrich im Bereich der VoratskammerKMF-haltige
Isolierungen
  alter Bauart im Bereich von Rohrleitungen und Dachschrägen

Die Sanierung beinhaltet die fachgerechte Entfernung, sortenreine
Trennung, sichere Ausschleusung und Entsorgung aller belasteten
Materialien gemäß den einschlägigen technischen Regeln und
abfallrechtlichen Vorgaben.

Nach Abschluss aller Sanierungsarbeiten inkl. der Freimessungen werden
die Bereiche zurück gebaut, sodass mit den Rückbauarbeiten begonnen
werden kann.

Der konventionelle Abbruch erfolgt direkt im Anschluss an die
Schadstoffsanierung.

1.2 Am Bau Beteiligte

Auftraggeber [AG] / Bauherr:

Landesbetrieb Wald und Holz Nordrhein-Westfalen
Regionalforstamt Arnsberger Wald
Landeseigener Forstbetrieb

Obereimer 13
59821 Arnsberg

Zusätzliche technische Vertragsbedingungen (ZTV)

2. Beschreibung der örtlichen Verhältnisse

2.1 Beschreibung der Gebäude

Das zu sanierende Gebäude besitzt eine Grundfläche von ca. 160m² und ist
ein mehrgeschossiger Fachwerkbau. Es besteht aus einem Erdgeschoss,
einem vollausgebautem Dachgeschoss sowie einem Spitzboden und ist
teilunterkellert. Die Decken der Geschosse wurden als Holzbalkendecke
(ca. 20cm stark) ausgebildet. Die Gründung des Hauses besteht aus ca.
60cm starken Naturstein-Mauern. Zudem ist die gesamte Fassade
verschiefert.

Gebäudeaufbau:

Kriechkeller / Heizungskeller:
Höhe: ca. 1,80m / 2,20m
Deckenstärke: ca. 20cm

Erdgeschoss:
Höhe ca. 2,75m
Deckenstärke: ca. 20cm

Dachgeschoss:
Höhe: ca. 2,40m
Deckenstärke: ca. 20cm

Spitzboden:
Höhe: ca. 2,30m unterhalb First

Alle Angaben dienen der Orientierung im Rahmen der Ausschreibung und
bilden die Grundlage für die vorgesehenen Sanierungs- und
Ausbauarbeiten.

2.2 Lage der Baustelle

Die Baustelle befindet sich auf dem Grundstück des Forstdienstgehöftes
Lattenberg, gelegen an der Straße Lattenberg 9, 59823 Arnsberg. Das
Gebäude liegt an der östlichen Grenze Arnsbergs. Die Straße Lattenberg
ist eine Seitenstraße der öffentliche Erschließungsstraße Plackweg, über
welche die Baustelle erreichbar ist.

Zufahrts- und Anliefermöglichkeiten sind straßenseitig gegeben. Das
Gebäude wurde leergezogen. Beeinträchtigung durch Personenverkehr ist
nicht gegeben.

Alle logistischen Maßnahmen, einschließlich Anlieferungen,
Entsorgungsfahrten und temporärer Absperrungen, sind mit dem
Auftraggeber sowie den zuständigen Behörden abzustimmen.

Hinweis: Auf dem selben Grundstück befindet sich noch der Betriebshof
der Försterei Arnsberger Wald, der während der Baumaßnahme weiterhin im
Betrieb bleiben wird.  Der Fahrzeugverkehr ist der Örtlichkeit an zu
passen.

Belästigungen durch Lärm und Staub sind auf das Minimum zu beschränken,
ggf. sind gesonderte Massnahmen erforderlich.

2.3 Vorhandene öffentliche Verkehrswege

Eine Begrenzung bzgl. der Durchfahrtshöhe für gewöhnliche
Baustellenfahrzeuge liegt grundsätzlich nicht vor.

2.4 Zugänge, Zufahrten zur Baustelle, Anlieferung

Aufgrund der eher ländlichen Lage sind möglichen Behinderungen und/oder
Verzögerungen bei der Anlieferung von Maschinen und Material
grundsätzlich auszuschließen. Lediglich die Zufahrtswege zum Grundstück
könnten beengt bzw. auf unbefestigten Untergrund liegen.

Maßnahmen zur Verhinderung von Schmutzverschleppungen auf öffentlichen
Verkehrswegen sind ebenfalls vorzusehen. Wird auf technische Maßnahmen
verzichtet, so sind öffentliche Bereiche auch während der Baumaßnahme im
Bedarfsfall bzw. auf Weisung der Bauleitung des AGs zu reinigen. Die
Leistung wird nicht gesondert vergütet und ist dementsprechend
einzukalkulieren.

Beschädigungen an öffentlichen Flächen sind vom AN auf eigene Kosten
wiederherzustellen.

2.5 Anschlussmöglichkeiten an Ver- und Entsorgungsleitungen

Abgreifstellen für Baustrom und Bauwasser sind auf dem Gelände sowie auf
den einzelnen Ebenen des Gebäudes vorhanden.

- Die Medienfreischaltung innerhalb des Gebäudes erfolgt bauseits.
- Der Baustromanschluss wird bauseits vor dem Beginn der Sanierung
gestellt
  (mind. 2 x 63 Ampereanschluss). Bauwasseranschluss in
Trinkwasserqualität wird
  bauseits vor Beginn der Sanierung gestellt, sofern nachfolgend nicht
separat
  ausgeschrieben.
- Die nötige Unterverteilung hat der AN in eigener Verantwortung zu
realisieren.
  Diese Leistung wird nicht separat vergütet und ist in den
Einheitspreis
  einzukalkulieren.

Die Verkehrssicherung der Strom- und Wasserleitungen im öffentlichen
Bereich gegen Beschädigung und zum Gefährdungsausschluss Dritter obliegt
dem AN.

Gefiltertes Abwasser kann nach Vorgabe der Bauleitung in die Abläufe
eingeleitet werden.

Die Kosten für Strom und Wasser trägt der AG.

2.6 Lager- und Arbeitsplätze

Stellflächen für Container sind auf den zum Gelände gehörenden Flächen
im Rahmen der asphaltierten bzw. gepflasterten Flächen vorhanden.
Sollten aus platztechnischen Gründen Freiflächen als Abstellfläche
genutzt werden müssen, sind diese mittels geeigneter Materialien
(Stahlplatten, Gummimatten) zu schützen.

Sanitäreinrichtungen sind in ausreichender Dimensionierung und Menge in
Abhängigkeit von der Anzahl der auf der Baustelle beschäftigten
Mitarbeiter auf dem abgesperrten Baustellenbereich vom AN zu stellen.

Die Abstellflächen für Mulden, Müllcontainer, Magazincontainer etc.
befinden sich auf dem Grundstück. Die Stellung der Container hat in
Abstimmung mit der Bauleitung des AGs zu erfolgen. Enge
Platzverhältnisse aufgrund von Vegetation sowie Außenanlagen sind zu
beachten. Freiflächen sind vor Anlieferung mittels geeigneter
Materialien (Stahlplatten, Gummimatten) zu schützen.

Der AN hat sein Werkzeug und Material gegen Beschädigung und Diebstahl
zu schützen. Der AN hat durch entsprechende Logistik, insbesondere beim
Entsorgungsmanagement, zu gewährleisten, dass die auf dem
Baustellengelände vorgehaltenen abschließbaren Abfallcontainer auf das
erforderliche Minimum reduziert werden. Grundsätzlich ist die
Baustellenfläche während der gesamten Bauzeit in einem ordentlichen
Zustand zu betreiben. Die Reinigungsleistungen der Baustellenfläche sind
in die Einheitspreise einzukalkulieren.

Nach Abschluss der Arbeiten ist die Baustelle durch den AN unverzüglich
zu räumen sowie besenrein zu übergeben. Beschädigte Freiflächen sind in
ihren Ursprungszustand zurückzuversetzen. Etwaige eigenverschuldete
Beschädigungen gehen zu Lasten des ANs.

2.7 Boden- und Untergrundverhältnisse

Die Verkehrsflächen auf dem Außengelände des Grundstücks sind in Teilen
gepflastert bzw. asphaltiert, können jedoch im Bereich der Zufahrt
unbefestigte Oberflächen aufweisen.
Die an der Hauptstraße (Plackweg) verlaufenden Gehwege sind gepflastert
bzw. asphaltiert.

Durch den AN beschädigte Freiflächen sind nach Abschluss der Leistung
wieder herzurichten und auf Kosten des ANs in den ursprünglichen Zustand
zu versetzen.

2.8 Witterungsverhältnisse

Die Arbeiten finden ausschließlich im Innenbereich statt.

Im Außenbereich gelagertes Material ist vor Witterungseinflüssen zu
schützen und gegen Verwehung zu sichern.

2.9 Zu schützende Bereiche und Objekte

Das gesamte Baufeld sowie die Zufahrt ist zum Schutz Dritter mittels
Beschilderung sowie ggf. einem Bauzaun bzw. Baken/Schrankenzaun
abzugrenzen und auszuweisen.

Es ist unbedingt dafür Sorge zu tragen, dass Nachbargebäude bzw.
Grundstücke nicht in Mitleidenschaft gezogen werden. Für alle Schäden an
diesen Gebäuden und Grundstücken haftet der AN. Beschädigungen, die an
Bürgersteigen, Bäumen, Versorgungsleitungen und öffentlichen
Einrichtungen entstehen, hat der AN auf seine Kosten sofort zu beheben.

Sämtliche Beschädigungen hat der AN unverzüglich beim AG anzuzeigen und
auf eigene Kosten wiederherzustellen.

2.10 Öffentlicher Verkehr im Bereich der Baustelle

Feuerwehrzufahrten für die auf dem Gelände vorhandenen Objekte dürfen
nicht beeinträchtigt werden.

2.11 Ortstermine

Ortstermine können ausschließlich über die Zentrale Vergabestelle von
Wald und Holz NRW über den Bereich Kommunikation im Vergabemarktplatz
vereinbart werden. Den Bietern wird empfohlen sich vor Angebotsabgabe
über die Örtlichkeit zu informieren. Nachforderungen aufgrund von
Nichtkenntnis der vorhandenen Gegebenheiten können nicht abgeleitet
werden.

3. Ausführung der Bauleistung

3.1. Allgemeines

Nachfolgend wird die Art der Ausführung der Sanierung sowie des
konventionellen Rückbaus beschrieben.

Die zu sanierenden Bereiche sind vor Beginn der Sanierungsmaßnahme
leerzuziehen, soweit dies ohne Eingriff in schadstoffhaltige Bauteile
möglich ist.

Das Freiziehen der zu sanierenden Räume erfolgt bauseits. Im Anschluss
werden Sanierungsbereiche ausgebildet, die den Vorgaben der TRGS 519,
TRGS 524/DGUV Regel 101-004 sowie TRGS 521 entsprechen. Die Arbeiten
sind mit der Bauleitung des AGs abzustimmen. Nach Abnahme der Bereiche
durch die Fachbauleitung erfolgt die Sanierung. Nach Beendigung der
Sanierung wird eine erste visuelle Kontrolle durchgeführt, in der
überprüft wird, ob alle schadstoffbelasteten Materialien entfernt
wurden. Danach wird eine Feinreinigung der Sanierungsbereiche
durchgeführt. Es erfolgt eine zweite visuelle Abnahme, in der überprüft
wird, ob alle Stäube fachgerecht entfernt worden sind. Je nach
Fundstelle erfolgen Raumluftmessungen, Wischproben oder Materialproben,
die den Sanierungserfolg bestätigen.

Stillstandszeiten aufgrund der Analyse der oben genannten Material-,
Wisch-  und Raumluftproben sind zu berücksichtigen (vgl. Pkt. 3.2).

Nach Abnahme und schriftlicher Freigabe durch die Bauleitung wird der
Sanierungsbereich zurückgebaut.

Die Sanierung findet in sämtlichen Geschossen statt. Nach erfolgter
Schadstoffsanierung wird unmittelbar mit den Rückbauarbeiten begonnen.
Die durch den AN zu liefernde Baustelleneinrichtung wird nach
Fertigstellung der vereinbarten Leistungen vollständig rückgebaut, die
Flächen gesäubert und besenrein an den AG übergeben.

Der anschließende, konventionelle Rückbau ist sorgfältig vorzubereiten.
Zusätzlich zum üblichen Abbruchverlauf sollten folgende Hinweise
beachtet werden, damit keine Bauzustände mit unkalkulierbarem
Gefährdungspotential entstehen:

- die Abbruchmaßnahme sollte nur von Personen mit entsprechender
Schulung und
  ausreichender Erfahrung durchgeführt werden
- der Einsatz von Abbruchhämmern, Abrissbirnen und Sprengungen ist nicht

  gestattet. Die Abbrucharbeiten sind maximal bis zur Fundamenttiefe
durch zu
  führen.
- bei Arbeiten in der Nähe von Versorgungsleitungen ist außer den
üblichen
  Vorsichtsmaßnahmen noch die Schutzanweisung des jeweiligen Versorgers
zu
  beachten.

Es wird darauf hingewiesen, dass grundsätzlich alle Aufmaßpositionen vor
der Demontage mit der Bauleitung des AGs zusammen aufzunehmen sind, da
kein Vergütungsanspruch bei nicht prüffähigen Massen besteht.

3.2. Zeitliche Abwicklung / Beschränkungen

Die Ausführungszeit der Schadstoffsanierung sowie des Rückbaus wurden
mit einer Bauzeit von insgesamt 6 Wochen geplant.

Der AN hat seine Personalstärke so zu wählen, dass die aufgeführten
Leistungen teilweise parallel, innerhalb der 6 Wochen Ausführungszeit,
vollumfänglich abgeschlossen werden können.

Für den zeitlichen Bauablauf ist ein Detailteminplan durch den AN inkl.
Fortschreibung (falls nötig), unter Einhaltung des Ausführungsende und
Anzahl der eingeplanten Mitarbeiter zu erstellen.

Die Schadstoffsanierung erfolgt teilweise parallel, mit bis zu zwei
Sanierungsbereichen gleichzeitig. Die Unterdruckhaltegeräte sind gem.
TRGS 519 Nr. 14.1 mit einer Leistung von mindestens 10 Pa nach
Schichtende zu betreiben. Aufgrund der angrenzenden Wohngebäude ist
dabei der Grenz-/Richtwert zum Immissionsschutz von 40 dB (A)
einzuhalten, ggf. sind die Geräte mittels einer Schallschutzeinhausung
zu versehen. Diese Leistung ist in den Einheitspreis einzukalkulieren
und wird nicht gesondert vergütet.

Eine Errichtung der Sanierungsbereiche ist dem anhängenden Plansatz
"Sanierungsbereichsplanung" zu entnehmen. Die zeitliche Abfolge der
einzelnen Sanierungsbereiche ist so zu koordinieren, dass keine
Behinderungen entstehen.

Es wird darauf hingewiesen, dass durch Probenahme und Analytik der
entnommenen Material-, Wisch- und Raumluftproben vor Freigabe eines
Sanierungsbereiches Stillstandszeiten von bis zu 7 Tagen (Asbest/KMF bis
zu 72 Stunden, PCB bis zu 7 Tagen) ab Beginn der Probenahme
einzukalkulieren sind.

Die Arbeiten können an Werktagen in der Zeit von 7:00 bis 18:00 Uhr
unter Einhaltung des Arbeitszeitgesetzes und weiterer gesetzlicher
Bestimmungen durchgeführt werden. Davon abweichende Arbeitszeiten
bedürfen der Genehmigung durch Bauleitung und Bauherrn.

Lärmintensive Arbeiten sind zeitlich so zu planen, dass die umliegende
Wohnbebauung eine möglichst geringe Beeinträchtigung erfahren.

Abweichungen sind rechtzeitig zwischen allen Beteiligten abzustimmen.
Die Abfolge der Arbeiten ist in Abstimmung mit der Bauleitung des AGs
vor Arbeitsbeginn festzulegen. Zwischentermine, insbesondere die für den
Einsatz von Nachunternehmen und anderer relevanter Gewerke, werden nach
dieser gemeinsamen Festlegung verbindlich für den Auftragnehmer.

Alle erforderlichen Leistungen bzw. Vorleistungen sind so zu
disponieren, dass die vorgenannten Termine eingehalten werden,
einschließlich erforderlicher rechtzeitiger Abrufe von Fremdleistungen,
eigener Vorleistungen sowie erforderlicher Informationen und
Fremdplanleistungen.

3.3. Bauablauf

Zum zeitlichen Bauablauf ist eine parallele Bearbeitung von bis zu zwei
Sanierungsbereichen gleichzeitig vorgesehen, parallele Arbeiten sind
u.a. vorbereitende und nachgängige Arbeiten sowie Auf- und Abbau der
einzelnen Sanierungsbereiche.

Ein Detailterminplan ist unter Einhaltung der Ausführungsfristen, mit
Angabe der Mitarbeiteranzahl sowie der konkreten Koordinierung der
einzelnen Sanierungsbereiche und Arbeitsschritten, eigenverantwortlich
vom AN innerhalb von zwei Wochen vor Ausführungsbeginn der Bauleitung
des AGs zur Abstimmung vorzulegen.

3.3.1. Bauabschnitte und Bauphasen

Die Ausführung der Arbeiten gliedert sich grundsätzlich in nahfolgenden
beschriebenen fünf Phasen, welche zudem übergreifend und parallel
erfolgen, sofern dies den Bauablauf unterstützt und keine
sicherheitsrelevanten Belange entgegenstehen. Der Auftragnehmer hat die
Arbeitsabläufe entsprechend zu koordinieren und so zu strukturieren,
dass sämtliche Bauphasen ohne gegenseitige Behinderung durchgeführt
werden können.

Phase 1 - Vorbereitung und Einrichtung der Sanierungsbereiche

Umfasst alle vorbereitenden Maßnahmen wie Baustelleneinrichtung,
Abschottungen, Unterdruckhaltung, Schleusenaufbau, Bestandsaufnahme,
Freimessungen, Sperrkreise sowie organisatorische und
sicherheitstechnische Maßnahmen zur Gewährleistung eines regelkonformen
Arbeitsbeginns gemäß TRGS und DGUV.

Phase 2 - Rückbau (unbelastet)

Demontage und Entfernung aller nichttragenden, unbelasteten Bauteile,
Einbauten, Oberflächen und Ausstattungen. Dazu gehören z. B.
Bodenbeläge, abgehängte Decken, Einbauteile, Installationen, leichte
Trennwände sowie die vollständige Freilegung belasteter Schichten und
Bauteile.

Phase 3 - Schadstoffsanierung und Rückbau

Fachgerechte Entfernung der im Objekt vorhandenen schadstoffhaltigen
Materialien (z. B. Asbest, PCB, PAK, KMF) gemäß den einschlägigen
technischen Regeln (TRGS 519, 524, 551, 521). Anschließender gezielter
Rückbau der vorgesehenen Bauteile einschließlich sicherheitsrelevanter
Maßnahmen wie Abstützungen, Aussteifungen, kontrollierter Demontage
sowie sortenreiner Trennung und Ausschleusung aller belasteten und
unbelasteten Materialfraktionen.

Phase 4 - Beräumung und Abschlussarbeiten

Sammeln, Reinigen und Beräumen der Sanierungs- und Rückbaubereiche,
inklusive Feinreinigung, Kontrollmessungen/Freigaben, Räumung der
Baustelle,Rückbau der Abschottungen, Entsorgungsnachweise sowie
Herstellung eines sicheren und sauberen Zustands für die Folgegewerke.

Hinweis:
Die Beräumung der anfallenden Bau- und Rückbauabfälle hat kontinuierlich
während aller Phasen zu erfolgen. Zwischenlagerungen im Arbeitsbereich
sind auf das notwendige Mindestmaß zu beschränken und dürfen den
Bauablauf oder die Sicherheit nicht beeinträchtigen.

Phase 5 - Konventioneller Rückbau

Die anzubietenden Leistungen nachfolgend zur Schadstoffsanierung
umfassen den  vollständigen Abbruch des ehem.  Gebäudes inkl.
Gründungsbauwerke,  Tragschichtmaterialien, Entwässerungsleitungen,
Zuwegungen und teilweise befestigter  Außenflächen inkl. Entsorgung
gemäß der im Folgenden aufgeführten Gebäudebeschreibung.
Das Gebäude ist standsicher, begehbar u. seit kurzem ungenutzt.

Die Baustellenzufahrt erfolgt über den Plackweg, mündend in den
Lattenberg. Es ist zu beachten, dass der Standort im hinteren Bereich
aufgrund seiner Funktion als Betriebshof weiterhin erreichbar bleibt.
Das Erwirken entsprechender Sperrgenehmigungen, etwaigen Befreiungen von
Verkehrsbeschränkungen (z. B.  Anliegerstraßen) u. alle weiteren
behördliche Genehmigungsverfahren sind Sache des  AN, in die EP
einzukalkulieren.

Länge gesamt [ ca. 14 m ], Breite gesamt [ ca. 10 m ],  Höhe [ Traufe:
ca. 6,00 m, First: ca. 10,50 m ] incl. Böden / Decken, Grundfläche [ ca.
165 m ² ], Dachfläche  [ ca. 145 m ² ], Volumen außen [ ca. 910 m ³ ]

Wesentliche bauliche Merkmale des Gebäude (nach Schadstoffsanierung)
sind u.  a.:

 -  Fachwerkbauweise, innen verputzt, außen Vorhangfassade Schiefer,

 -  Außen liegender Sockelputz  ( Buntstein )
 -  bis 35  cm -  Aussenwände aus Fachwerk
 -  bis 20 cm - tragende / nichttragende Innentrennwände aus Fachwerk +
Leichtbau
 -  Naturstein - Mauerwerk im KG
 -  Sohle aus Zementestrich, auf hydraulisch gebundener Tragschicht -
  Material im KG, Gründung vermutlich auf Streifenfundamenten
 -  Innentüren:  Holzfaserplatte,  beschichtet  +  Holzzargen
 -  Hohlkammerdecken
 -  Dacheindeckung  =  Ziegeleindeckung auf Unterkonstruktion
 -  Innendecke: Teilweise Gipskarton - Platten auf Unterkonstruktionen,
 -  Fenster: Holzrahmen, teilw. Kunststoff u. Dämmglas,
 -  Bodenaufbau: mineralischer Estrich + Oberbodenbelag z.B. Parkett,
Fliese, Kunststoffbeläge etc.
 -  Bodenbeläge: Holzdielen (mit  Ochsenblut  - Anstrich) z.T. mit
Teppich, Kunststoffbelägen, etc.
 -  Nassbereiche: Wände gefliest, Böden teilweise gefliest
 -  Dachstuhl aus Holz, Satteldach
 -  Innenwände: Fachwerk / Mauerwerk u. ä ., Putze, Tapete, Anstriche
 -  techn.  Gebäudeausrüstung, Standard-  Heizkörpern, etc.

Details zur Bausubstanz sind dem Abbruch- und Entsorgungskonzept, Stand
03.12.2025 (IB Dr. Stefan Henning) sowie dem Schadstoffkataster, Stand
27.08.2026 (IB Dr. Stefan Henning) zu entnehmen  (vgl. s. Anlage).

Die Abbruchanzeige wird vom AG erwirkt und bei Auftragserteilung
übergeben.

Die im Folgenden beschriebenen Abbruch- und Rückbauarbeiten sind mit der
Bauleitung abzustimmen und von erfahrenen, geeigneten Personen
auszuführen.

Kosten hierfür sind in die Einheitspreise (im folgenden EP)
einzurechnen.

Während der Arbeitsdurchführung hat der Auftragnehmer (im Folgenden AN)
sicherzustellen, dass evtl. gefährliche Abfälle, die erst im Zuge der
Arbeiten erkennbar werden und zuvor nicht deklariert waren, von
sachkundigem Aufsichtspersonal separiert werden. Solche, gemäss
Abfallgesetz eingestuften Materialien, hat der AN dem Auftraggeber (im
folgenden AG) unverzüglich schriftlich anzuzeigen.

Die Baustelleneinrichtung und die Wiederherrichtung in den
Ursprungszustand nach  Abschluss der Maßnahme ist Sache des AN, mit dem
AG abzustimmen und in die EP einzurechnen.

Für das Vorhandensein von Wendemöglichkeiten für Sattelzüge auf dem
Grundstück bzw. im  Baustellenbereich übernimmt der AG keine Gewähr. Die
Organisation des An-/ Abtransportes v. Geräten, Fahrzeugen, Material u.
a. obliegt dem AN und ist in die Einzelpositionen einzurechnen.

Das Herbeischaffen von Wasser (z. B.  für Berieselung/
Staubniederhaltung) und Baustrom sowie das Erwirken evtl. nötiger
Genehmigungen ist Sache des AN und in die EP einzurechnen.

Die besonderen Begebenheiten aufgrund der Lage der Baustelle ist zu
berücksichtigen (s. o.).

Sanitäreinrichtungen stehen im Rahmen der Abbrucharbeiten nicht zur
Verfügung.  Die  Aufstellung von Sanitärcontainer oder mobiler WC -
Anlagen ist in die die Position der Allgemeinen Baustelleneinrichtung
einzukalkulieren.

Auf dem Baustellengelände gelten Übernachtungsverbot,
Abfallverbrennungsverbot und die Straßenverkehrsordnung.

Anfallender Abfall des AN ist mindestens dreimal wöchentlich, bei Bedarf
auch häufiger abzufahren und gemäß dieser Vorbemerkungen zu entsorgen.

3.3.1.1 Sanierungsbereich einrichten

- Der Zugang erfolgt über eine 2- bzw. 4-Kammer-Personenschleuse
- Die Arbeiten werden unter Unterdruck ausgeführt (  20 Pa).
- Das Material ist über eine 2-Kammerschleuse auszuschleusen und
  abzutransportieren. Um die Abschottungsleistungen möglichst gering zu
halten,
  werden die baulichen Grenzen, wie z.B. Türen etc., bis zum Abschluss
der
  Schadstoffsanierung erhalten und diese Grenzen als bauliche
Abschottungen
  genutzt. Die Sanierungsbereiche im Gebäude werden zu angrenzenden
  Bereichen staubdicht abgeschottet. Die Ausbildung der
Sanierungsbereiche hat so
  zu erfolgen, dass Flucht- und Rettungswege nach Möglichkeit nicht

  beeinträchtigt werden. Eine temporäre Umleitung von Flucht- und
  Rettungswegen ist mit der örtlichen Bauleitung des AGs abzustimmen.

3.3.1.2 Entfernung der belasteten Materialien

Nachfolgend wird die Vorgehensweise bei der Entfernung der
schadstoffhaltigen Bausubstanz im Innenbereich beschrieben.

Die Demontage der asbesthaltigen Bauteile hat nach allen Vorgaben der
TRGS 519 so zu erfolgen, dass es zu keiner Zeit zur Schädigung Dritter
kommt. Anschließend wird das kontaminierte Material staubdicht verpackt,
ausgeschleust und ohne Zwischenlagerung in die dafür vorgesehenen
Schadstoffabfallcontainer transportiert.

Bei der Demontage von KMF-, PAK- bzw. PCB-haltigen Materials wird analog
verfahren, sodass die Vorgaben der jeweiligen TRGS 524, TRGS 551 bzw.
TRGS 521 umgesetzt werden. Nach der Demontage wird das kontaminierte
Material (KMF zusätzlich nässen) staubdicht verpackt, ausgeschleust und
ohne Zwischenlagerung in die dafür vorgesehenen
Schadstoffabfallcontainer transportiert.

Grundsätzlich sind die einzelnen Abfallfraktionen sortenrein zu trennen,
zu verpacken bzw. in geschlossene Behältnisse zu verbringen und zum
bereitgestellten Entsorgungscontainer zu transportieren.

Die Entsorgung von nicht gefährlichen Abfällen ist innerhalb der
jeweiligen Einheitspreise der entsprechenden Position abgegolten. Die
Entsorgung überwachungspflichtiger Abfälle wird gesondert vergütet.

Nach vollständiger Entfernung des kontaminierten Materials wird der
gesamte Sanierungsabschnitt einer Feinreinigung unterzogen. Das Absaugen
von Stäuben erfolgt mit geeigneten H-Saugern. Glatte Oberflächen sind
zusätzlich feucht abzuwischen. Für die nachfolgenden Arbeiten werden die
jeweiligen Sanierungsbereiche nach erfolgter Freigabe (siehe nachfolgend
Pkt. 3.3.1.3) zurückgebaut.

Ermittlung weiterer schadstoffhaltiger Bauteile:
Sollten während der Sanierungsmaßnahme weitere schadstoffhaltige
Bauteile (im Sinne der Gefahrstoffverordnung) vom AN ermittelt werden,
so sind diese unverzüglich der örtlichen Bauleitung des AGs schriftlich
anzuzeigen. Aufwendungen für die Demontage und Entsorgung von
schadstoffbelasteten Bauteilen, die nicht angemeldet wurden, können
nicht anerkannt werden. Alle hieraus resultierenden Kosten und Gebühren
gehen zu Lasten des ANs.

3.3.1.3 Erfolgskontrollen / Freigabe der Bereiche

Nach Abschluss der Sanierungsarbeiten erfolgt eine erste visuelle
Abnahme, bei der überprüft wird, ob die im Sanierungsbereich vorhandenen
schadstoffhaltigen Bauteile vollständig entfernt worden sind.
Nach erfolgreicher Abnahme dieser Leistung wird der Sanierungsbereich
gereinigt.
Nach Abschluss der Reinigungsarbeiten erfolgt die zweite visuelle
Abnahme. Hier wird kontrolliert, ob der Bereich ordnungsgemäß gereinigt
und alle Staubablagerungen vollständig beseitigt wurden.

Nach erfolgreicher Abnahme der Reinigungsleistung, erfolgen ggf. zur
Freigabe des Sanierungsbereichs Raumluftmessungen gemäß VDI 3492 zur
Ermittlung der Asbest- und KMF-Faserkonzentration (Messaufgabe 2b
"Kontrollmessung vor Aufhebung der Schutzmaßnahmen").

Die Kosten für ggf. erforderliche Wiederholungsanalytik trägt der AN.

Abnahmen durch die Fachbauleitung sind rechtzeitig anzukündigen und
mindestens 48 Stunden im Voraus anzumelden. Ohne fristgerechte
Ankündigung besteht kein Anspruch auf Durchführung der Abnahme.

Wartezeiten für die Analytik sind einzukalkulieren.
KMF/Asbest: ca. 3 Tage

Gegebenenfalls werden PCB-Wischproben zur Überprüfung der
Reinigungsleistung vorgenommen. Die Wischprobenergebnisse sind in
Anlehnung an die Beurteilung von Flächenkonzentrationen im Anschluss an
eine PCB-Sanierungsreinigung wie folgt zu bewerten:
Flächenkonzentration [µg PCB/m²] im Anschluss an die Feinreinigung
Beurteilung / Maßnahme:
- < 30 sehr guter Reinigungszustand
- 30 - 50 akzeptabler Reinigungszustand
- 50 - 100 erhöhte PCB-Kontamination Feinreinigung bedingt erfolgreich;
in
  stärker belasteten Bereichen wiederholen
- > 100 stark erhöhte PCB-
  Kontamination; Feinreinigung wiederholen
- > 200 sehr stark erhöhte PCB-Kontamination Feinreinigung nicht
erfolgreich;
  komplett und intensiv wiederholenDabei werden von den horizontalen und

  vertikalen Flächen Wischproben zur Ermittlung der Flächenbelastung
durch PCB-
  haltigen Fein-/Altstaub entnommen. Hierzu wird jeweils eine Fläche von
ca.
  1,00m² mittels einer/eines vorextrahierten Watte/Tuchs abgewischt und

  hinsichtlich ihrer PCB-Belastung untersucht.

Nach erfolgreicher Abnahme der Reinigungsleistung sind zur Freigabe des
Sanierungsbereichs Raumluftmessungen gemäß PCB-Richtlinie durchzuführen.

Wartezeiten für die Analytik sind einzukalkulieren.
PCB: ca. 7 Tage

Die Freigabe der Bereiche erfolgt in Schriftform.
Abschließend sind Schleusen und Unterdruckhaltung wieder abzubauen.

Es folgt der konventionelle Rückbau.

3.4. Sonstige Angaben

Die ausführende Firma muss über die Zulassung als Fachbetrieb für die
Durchführung sämtlicher Schadstoffsanierungsarbeiten insbesondere
Asbestsanierungsarbeiten auf Grundlage der Gefahrstoffverordnung
verfügen.

Können Arbeiten wegen fehlender fachlicher Qualifikation oder wegen
nicht ausreichend vorhandenen Personals nicht selbst ausgeführt werden,
sind die einzusetzenden Nachunternehmer schriftlich zu benennen und
deren Einsatz durch den AG genehmigen zu lassen.

Die Baustellensprache ist Deutsch, d.h. das die Deutschkenntnisse in
Wort und Schrift des eingesetzten Poliers mindestens dem Sprachniveau B2
oder höher entsprechen müssen.

Auflagen, die durch die Baustellenverordnung und das Arbeitsschutzgesetz
an den AN gestellt werden, sind von diesem einzuhalten.

Eine Baustellenordnung ist vom AN in sämtlichen Sprachen seiner
Angestellten verständlich zu erstellen und gut sichtbar auszuhängen.

Die Mitarbeiter des ANs sind auf der Baustelle kenntlich zu machen. Eine
Liste, der für den AN tätigen Personen, ist der Bauleitung des AGs zu
übergeben, Änderungen sind umgehend schriftlich mitzuteilen.

Zu den Pflichten des verantwortlichen Fachbauleiters gehören
insbesondere:
- Überwachen, dass sämtliche Arbeiten nach den anerkannten Regeln der

  Technik, insbesondere nach den in den Verdingungsgrundlagen genannten

  Vorschriften ausgeführt werden
- Überwachen, dass die Arbeitsschutzbestimmungen eingehalten werden
- Teilnahme an BaubesprechungenMitwirken zur wirtschaftlichen, sicheren
und den
  Gesetzen/ Verordnungen/ Regelungen etc. entsprechenden Umsetzung der

  Baumaßnahme

3.5. Entsorgung

Die Entsorgung der gefährlichen Abfälle erfolgt durch den Auftragnehmer.
Gefährliche Abfälle sind den abfallrechtlichen Vorschriften entsprechend
zu beseitigen, die Nachweisführung erfolgt in jedem Fall mit einem
Einzelentsorgungsnachweis. Abfallerzeuger ist der AN, die Kosten für
anfallende Gebühren trägt alleinig der AN. Die Beantragung der
Abfallerzeugungsnummer erfolgt durch den Auftragnehmer. Eine
entsprechende Vollmacht wird durch den Auftraggeber erstellt. Die
hieraus resultierenden Verpflichtungen (z.B. aus dem elektronischen
Nachweisverfahren) sind zu berücksichtigen und einzukalkulieren.

Für die Schlussrechnung ist der Nachweis der ordnungsgemäßen Entsorgung
beizubringen. Während der Baumaßnahme ist nach Abtransport jedes
Containers der Begleitschein / Übernahmeschein unaufgefordert
vorzulegen.

Die Entsorgung und Verwertung von Bauschutt bis zu einer
Zuordnungsklasse bis einschl. RC-3 ist in die jeweiligen Positionen
einzukalkulieren.

Im Rahmen der Beauftragung bewirkt der AN die Entstehung des Abfalls und
übernimmt dessen Besitz. Hieraus übernimmt der AN die Erzeugerpflichten
und die Nachweisführung. Die vorgenannten Auflagen sind
Vertragsbestandteil.

3.6. Beweissicherung

Bauseitig erfolgt keine vollumfängliche Beweissicherung. Es wird
empfohlen, dass der Auftragnehmer im Rahmen der Arbeiten eigenständig
eine grobe Beweissicherung durchführt. Dies stellt weder einen Anspruch
auf Beauftragung noch auf gesonderte Vergütung dar und dient
ausschließlich dem Schutz des Auftragnehmers.

Festgestellte Bestandsschäden sind dem Auftraggeber unverzüglich
schriftlich anzuzeigen.
Es wird empfohlen, eine gemeinsame Beweissicherung zwischen Auftraggeber
und Auftragnehmer durchzuführen.

3.7 Sicherheit und Gesundheit

Der AN hat AG - Hinweise zu Arbeitssicherheit u. Gesundheitsschutz zu
berücksichtigen .
Hierzu kann der AG Erläuterungstermine festsetzen, an denen alle an der
Baustelle Tätigen teilnehmen müssen.
Soweit der AN für sein Gewerk besondere Gefährdungen feststellt, hat er
diese vor  Arbeitsbeginn dem AG anzuzeigen und Sicherheitslösungen
darzulegen. Auf Verlangen des AG ist eine Gefährdungsanalyse zu
erstellen u. vorgesehene Sicherheitslösungen schriftlich  darzustellen.
Der AG kann letztere zurückweisen und die Einhaltung d. Vorgaben /
Lösungen  eines Sicherheits- u.
Gesundheitskoordinators verlangen.

Stellt d.  AG bei Begehungen Ausführungsmängel in den Belangen von
Sicherheit oder  Gesundheitsschutz fest, sind diese unverzüglich zu
beseitigen und dies binnen 3 AT schriftlich dem AG zu melden. Die
Verantwortlichkeit des AN für die Erfüllung d. Arbeitsschutzpflichten
gegenüber seinen Beschäftigten bleibt unberührt. Etwaige  Aufwendungen
des AN hierdurch sind in die EP einzurechnen.

3.8 Schutz vorhandener Leitungen

Die Ver- u. Entsorgungsmedien des Objektes sollen zum Zeitpunkt der
Ausschreibung bereits  außer Betrieb sein.

Dennoch gilt :
Der AN verpflichtet sich, die Anbindung aller Ver- und
Entsorgungsleitungen im Gebäude und auf dem Grundstück zu prüfen und
ggf. selbst zu erwirken, sich hierfür mit den jeweiligen Ver- und
Entsorgungsunternehmen in Verbindung zu setzen und alle notwendigen
Arbeiten durchzuführen.
Versorgerauskünfte sind eigenständig einzuholen. Der AN hat sich mit
Lage und Verlauf angegebener Ver- und Entsorgungsleitungen vertraut  zu
machen und bei Ausschachtungen vorsichtig vorzugehen.

Bei Arbeitsausführung dennoch freigelegte oder berührte Wasser-, Gas-,
Kanal-,  elektr. Leitungen oder sonstige Anlagen sind mit Sorgfalt und
Umsicht nach geltenden Vorschriften  und im Einvernehmen mit dem AG
betriebssicher zu schützen.

Bei Gasgeruch o. anderen Gefahren ist der AG sofort zu benachrichtigen,
auch wenn noch  keine Leitungen freigelegt sind. Der AN muss das
zuständige Betriebsunternehmen und den  AG über jede Beschädigung
vorhandener Leitungen u.  Kabel sofort verständigen. Durch  solche
Beschädigung entstehende Kosten trägt der AN.

3.9 Vermessungsarbeiten

Werden ohne AG - Zustimmung Vermarkungspunkte, o.  ä .  verändert,
ersetzt oder entfernt, trägt d. AN die Kosten der Neuvermessung n. HOAI
- Sätzen, die mit Schlussrechnung in Abzug  gebracht werden.

3.10 Abnahmen

Der AN veranlasst die rechtzeitige Durchführung v. Abnahmen durch die
Abnahmeberechtigten. Vom AN verschuldete Verzögerungen beeinflussen
nicht die  Ausführungsfristen.

Die vorgenannten Auflagen sind Vertragsbestandteil.

4. Ausführungsunterlagen / Unterlagenpflicht

4.1. Vom AG gestellte Ausführungsunterlagen

Planunterlagen:
- Probenahmepläne

  - 2025.08.26_Standort Lattenberg-PN_1_DG_003_a
  - 2025.08.26_Standort Lattenberg-PN_1_EG_002_a
  - 2025.08.26_Standort Lattenberg-PN_1_KG_001_a
- Amtlicher Lageplan, Stand  07.01.2026 (Gramann)
- Bestandspläne mit Grundrissen KG / EG / OG, Schnitte, Ansichten

- Sanierungsbereichspläne:

  - 2026.01.26_Standort Lattenberg_SAN_DG_003_a
  - 2026.01.26_Standort Lattenberg_SAN_EG_002_a
  - 2026.01.26_Standort Lattenberg_SAN_KG_001_a
  - 2026.01.26_Standort Lattenberg_SAN_EG_004_a

- Rückbau- und Entsorgungskonzept, Stand 03.12.2025 (IB Dr. Stefan
Henning)
- Schadstoffkataster, Stand 27.08.2026 (IB Dr. Stefan Henning)

4.2. Unterlagenpflicht des Auftragnehmers

Folgende Unterlagen müssen vor Sanierungsbeginn 3-fach vorliegen:

- schriftliche Benennung des für die Leitung und Aufsicht vorgesehenen

  Personals und deren Qualifikationen, sowie dessen Vertretung
(mindestens
  2 Personen mit Nachweis TRGS 519 Anlage 3, gem. TRGS 519 Nr. 5

  (2))
- schriftliche Benennung des für die Koordination vorgesehenen Personals
und
  dessen Vertretung (mindestens 2 Personen gem. § 15 Abs. 4 GefStoffV)
  Bestätigter Bauzeitenplan (siehe Punkt 4.4), in dem alle Bestandteile
der im
  Leistungsverzeichnis aufgeführten Tätigkeiten enthalten sind
- Arbeitsplan und Arbeitsanweisung
- Anmeldung bei der zuständigen Behörde und Berufsgenossenschaft

Der Auftragnehmer ist verpflichtet, die zu erbringenden Nachweise zu
führen. Dies beinhaltet ebenfalls die Führung des Registers. Dem AG ist
eine Kontrolle der Erfüllung der Nachweispflicht, gem. KrW/AbfG und
NachwV, sowie die Kontrolle der ordnungsgemäßen Anwendung und Umsetzung
des SigGeKo einzuräumen. Hierzu ist dem AG auf Verlangen wöchentlich,
spätestens 2 Wochen nach Abschluss der Arbeiten des AN, die jeweilige
registerpflichtige oder registerrelevante Datei in elektronischer Form
an das elektronische Postfach des AGs zu übermitteln. Der AN hat Zedal
zu verwenden.
Des Weiteren sind dem AG Papierausdrucke sämtlicher elektronischer
Dokumente, insbesondere der Entsorgungsnachweise und der Begleit- bzw.
Übernahmescheine in kopierfähiger und lesbarer Ausführung monatlich
sowie spätestens 2 Wochen nach Abschluss der Arbeiten des ANs zu
übergeben. Diese Ordner müssen in ihrem Aufbau den Maßgaben des § 24 der
NachwV entsprechen.

Folgende Unterlagen müssen bei Baubeginn 2-fach vorliegen:

- Nachweis über die medizinische Vorsorgeuntersuchung aller Mitarbeiter,

  die im Sanierungsbereich eingesetzt werden

  - Ergänzung bei Personenwechsel
- Namensliste der an der Baustelle eingesetzten Personen (nach BGR)

  - Ergänzung bei Personenwechsel
- Erste-Hilfe-Zeugnisse, schriftliche Benennung der eingesetzten
  Ersthelfererforderliche
- Prüfzeugnisse für alle eingesetzten Geräte

Folgende Unterlagen müssen bei Endabnahme 2-fach vorliegen:

- Bautagesberichte: Der AN ist zur Führung von Bautagesberichten

  verpflichtet, die Berichte sind wöchentlich der Bauleitung vorzulegen

  (siehe Punkt 4.3). Die Form der Bautagesberichte sind mit dem AG oder

  dessen Bevollmächtigten abzustimmen.Begleitscheine zum Nachweis der

  fachgerechten Entsorgung

4.3. Besprechungs- und Berichtswesen

Die Objektüberwachung des AGs wird zu festgesetzten Terminen
Baubesprechungen durchführen, um den Stand der Arbeiten und die für den
weiteren Fortgang der Leistungen erforderlichen Maßnahmen zu besprechen
und steuert die Koordination der AN untereinander. Der AN ist
verpflichtet, einen voll unterrichteten und verantwortlichen Vertreter
zu entsenden, welcher berechtigt ist, verbindliche Erklärungen abzugeben
und entgegenzunehmen. Der Bauleiter des ANs, sofern kein anderer
Mitarbeiter als Aufsichtsführender gem. TRGS 519 nach Anlage 3 bestimmt
ist, hat arbeitstäglich vor Ort anwesend zu sein.

Der AN führt über die zur Durchführung der Maßnahme notwendigen
ausgeführten Arbeiten und Arbeitsfortschritte Berichte in Form eines
Bautagebuchs. Die Berichte enthalten Angaben zur Witterung, Anzahl der
Beschäftigten auf der Baustelle, deren Qualifikation, den Einsatz von
Material, Gerät sowie den Baufortschritt. Diese Bautagesberichte sind
der Objektüberwachung des AGs wöchentlich vorzulegen. Die Kosten hierfür
sind mit den Einheitspreisen abgegolten.

4.4. Terminliche Abwicklung

Der AN ist verpflichtet innerhalb von zwei Wochen nach Auftragserteilung
einen detaillierten Einzelterminplan sowie einen Bauablaufplan einschl.
Personalstärke für die vollständige Baumaßnahme anzufertigen und der
Objektüberwachung zur Abstimmung vorzulegen.

4.5 Abrechnung

Mit Abrechnung der Leistungen sind alle erforderlichen Unterlagen in
prüfbarer Form vorzulegen. Aus den Unterlagen muss hervorgehen, dass die
in Rechnung gestellten Leistungen für die ausgeführte Maßnahme bestimmt
waren.

Hierzu zählen im Einzelnen:
- Aufmaße (beinhaltet Planskizzen zu Aufmaßtabellen)
- Tagelohnnachweise
- Nachweise der ordnungsgemäßen Entsorgung aller anfallenden Abfälle.

Der Rechnungsempfänger ist:

Wald und Holz NRW
Regionalforstamt Arnsberger Wald
Obereimer 13
59821 Arnsberg

Die Bauherrenvertretung im Fachbereich II sowie der vom Bauherrn
beauftragte Architekt erhalten die Rechnung als Kopie per E-Mail.

Die Bauüberwachung ist bevollmächtigt Rechnungen entgegenzunehmen und
durch Stempel des Generalplaners den Eingang formell zu dokumentieren.

Für den Beginn der Zahlungsfrist gilt der Eingang der Rechnung im Büro
der Bauleitung.

Voraussetzung hierfür ist allerdings die Prüffähigkeit und
Vollständigkeit der Rechnung. Rechnungen können im Übrigen nur
bearbeitet werden, wenn die vollständige Auftragsnummer aufgeführt ist.
Alle für die Abrechnung notwendigen Unterlagen (Lieferscheine,
Aufmaßblätter, Stundenlohnzettel, Entsorgungsnachweise) sind in
prüffähiger Form, DIN A4-Format einzureichen. Für die A-Konto-Zahlungen
bzw. Schlussrechnung muss ein gemeinsam vom AN und der Bauleitung
durchgeführtes Aufmaß erstellt werden. In Abstimmung mit der Bauleitung
kann evtl. auch auf Grundlage der Ausführungspläne abgerechnet werden.
Die Rechnungen müssen sich exakt auf die im LV genannten Positionen und
Ordnungszahlen beziehen und kumuliert aufgestellt sein.

Der Schlussrechnungen ist unaufgefordert eine Schlussdokumentation mit
Bautageberichten, Abnahmeprotokollen sowie Entsorgungsnachweise /
Dokumentation digital beizufügen.

## 2 ZTV Abbruch-/ Rückbauarbeiten Allgemein
Zusätzliche Technische Vertragsbedingungen
Abbruch-/Rückbauarbeiten

1 Grundlagen
Für die Leistungen dieses Gewerks gelten die VOB Teil
C, insbesondere ATV DIN 18459 Abbruch-/Rückbauarbeiten,
und die Allgemein Anerkannten Regeln der Technik.

Ergänzend zu den in VOB Teil C aufgeführten Normen
gelten die Regelwerke der nachstehend genannten
Herausgeber in der zum Zeitpunkt der Ausführung
gültigen Fassung als Grundlage von Kalkulation und
Arbeitsausführung:
BDE: Bundesverband der Deutschen Entsorgungs-, Wasser-
und Rohstoffwirtschaft e. V.,
Bundesgütegemeinschaft Recycling-Baustoffe e. V.,
DA: Deutscher Abbruchverband e. V.,
DGUV: Deutsche Gesetzliche Unfallversicherung e. V.,
IVD: Industrieverband Dichtstoffe e. V.,
RAL: Deutsches Institut für Gütesicherung und
Kennzeichnung e. V.,
VDI: Verein Deutscher Ingenieure e. V.,
VdS Schadenverhütung GmbH,
Verband für Abbruch und Entsorgung e. V.

2 Vorleistung und Planung
Der AN hat sich vor Arbeitsausführung über die genaue
Lage von Hindernissen, wie Leitungen, Kabeln, Kanälen,
Vermarkungen und dergleichen, zu informieren und ggf.
eine Ausgrabungserlaubnis der Rechtsträger einzuholen.

Der AN hat den AG auf die für die angebotenen
Leistungen erforderlichen bauseitigen Vorleistungen
rechtzeitig vor Ausführungsbeginn der an ihn
beauftragten Leistungen hinzuweisen, so u. a. auf
Medienfreischaltungen.

Der AN erstellt vor Ausführung der Abbrucharbeiten ein
Aufmaß über die auszuführenden Leistungen. Nach
Leistungserbringung ist die Abrechnung von
Abbruchleistungen nicht mehr nachvollziehbar. Daher
wird der AN das diesbezügliche Aufmaß vom AG
rechtzeitig vor Arbeitsausführung als Grundlage seines
Vergütungsanspruchs prüfen lassen.

Der AN plant eigenverantwortlich seinen
baustelleninternen Arbeitsablauf. Hieraus folgernd sind
alle eventuellen bauablaufbedingten Aufwendungen für
Hebezeuge, Mobilkraneinsätze, Bauzwischenzustände,
Provisorien, Unterstützungen, Tragrüstungen (mit
Ausnahme von Traggerüsten der Klasse B nach DIN EN
12812) etc. integraler Leistungsbestandteil des AN und
werden nicht gesondert vergütet, soweit nicht in
Leistungspositionen ausdrücklich abweichend
beschrieben.

Vor Beginn der Arbeiten sind vom AN eine Abbruchplanung
und ein Abbruchkonzept zu erstellen und dem AG vor
Ausführung zur Prüfung und Freigabe vorzulegen.
Bestandteil dieser Planungen sind u. a.:

Der AN prüft vor Beginn der Abbrucharbeiten
unaufgefordert und eigenverantwortlich:
erfolgte Medienfreischaltung,
offensichtlich vorhandene Bestandsmedien auf dem
Grundstück,
Schadstofffreiheit von Trafos, Klimaanlagen, Öltanks
sowie allen anderen leicht zu vermutenden und vor
Durchführung der Abbrucharbeiten zu entsorgenden
Gefahrstoffen. Bestandteil der Werkstatt- und
Montageplanung des AN sind u. a.:
Straßensperrung, Gehwegumlegung,
Baustelleneinrichtung, insbesondere mit der
erforderlichen Anzahl von Containerstellplätzen und
Containern zur sortenreinen Trennung,
Erstellung einer Rückbaustatik mit allen
Rückbau-Zwischenständen samt ggf. erforderlicher
Absteifungen, Unterstützungen etc.,
Emission in Bezug auf u. a. Anforderungen nach BImschG
und deren Vermeidung,
Erstellung eines Abbruchkonzeptes, soweit nicht
vorhanden.

Der AN fordert vom AG unaufgefordert Einsicht in die
Bestandspläne des abzubrechenden Bauwerkes.

Der AN klärt ggf. vorhandene Einschränkungen an Decken-
und Flächenlasten auf, die z. B. offensichtlich
erkennbar bzw. leicht zu vermuten sind aufgrund von
Unterkellerungen und Tiefgaragen im Bereich der
Abbruchstelle.

Angrenzende Bauteile, Gehwege, Nachbargrundstücke sind
in ausreichender Form durch den AN für die gesamte
Dauer der Abbrucharbeiten zu schützen.

3 Ausführung
3.1 Allgemeine Angaben
Sofern in den Leistungspositionen die Vorgänge
"Abbrechen, Demontage, Entfernen, Transport, Aufladen
und Abfuhr" nicht gesondert beschrieben sind, gelten
diese Vorgänge unter Zugrundelegung der Allgemein
Anerkannten Regeln der Technik, der gesetzlichen und
behördlichen Bestimmungen und Ausführungsbestimmungen
nach den DIN-Normen der ATV-VOB Teil C als beschrieben.

Der AN trifft alle erforderlichen Maßnahmen zum Schutz
vor Winterschäden. Weiterhin gehören hierzu auch die
ggf. erforderliche Baustellenkontrolle sowie unabhängig
von der Rechtsträgerschaft der Schutz von
Messeinrichtungen.

Vor Arbeitsunterbrechungen ist dafür zu sorgen, dass
keine Gefahr für Dritte besteht aufgrund von
Zwischenrückbauzuständen (z. B. hängende Teile,
Schrägstellung von Bauteilen).

Erforderliche Schutzmaßnahmen für Altbausubstanz,
Nachbargrundstücke, Umwelt und Verkehr sind vom AN in
Abhängigkeit von der von ihm vorgesehenen
technologischen Lösung für die Durchführung der
Abbrucharbeiten einzurechnen.

Die Abbrucharbeiten sind mit größter Sorgfalt
durchzuführen, ohne das statische Gefüge des
Abbruchbauwerks hierbei zu beeinträchtigen.

Treten trotz sorgfältiger Abbrucharbeiten Risse,
Setzungen o. Ä. im Umfeld der Abbruchmaßnahme auf, ist
der AG durch den AN sofort zu informieren. Über den
weiteren Verlauf der Arbeiten muss der AN dann mit dem
AG gesonderte Vereinbarungen treffen.

Bei einer Baubegehung sind gut erhaltene oder zu
erhaltende Bauteile vor Beginn der
Abbrucharbeiten vom AG bzw. der Bauleitung festzulegen und sorgfältig
vor
Beschädigung zu schützen.

Wird im Zuge der Arbeiten eine Entfernung notwendig,
sind diese Bauteile sorgsam zu demontieren. Die zu
erhaltenden Bauteile sind für einen späteren Einbau zu
sichern und fachgerecht in Abstimmung mit der örtlichen
Bauleitung auf dem Baugrundstück zwischenzulagern.

Grundsätzlich gilt für alle Abbrucharbeiten "Erhalten
geht vor Zerstören".

Bei Abbruchmaßnahmen für Decken oder Wände sowie für
das Herstellen von Schlitzen, Durchbrüchen usw. gilt,
dass das Abbrechen und Beseitigen von Wand- und
Deckenbekleidungen (Putz, Fliesen, Tapete,
Beschichtungen, Schalungen u. Ä.) sowie Estrichlagen mit unterlagernden
Dämmpackungen mit dem Preis abgegolten ist.
Ebenso sind das Abbrechen und Entsorgen
der unter oder auf Putz liegenden Leitungs- und
Elektroinstallationen, soweit diese auf den
abzubrechenden Flächen liegen, im Preis enthalten.

3.2 Ausführung
3.2.1 Abbruch im Bestand
Beim Abbruch ist die Standsicherheit der restlichen
Bauteile im Bauzustand vom AN zu gewährleisten. Soweit
erforderlich, sind statische Nachweise für
Bauzwischenzustände, Abfanggerüste etc. durch den AN zu
erbringen.

Für Abbruchkanten von Decken und Unterzügen, die mit
der neuen Konstruktion verbunden werden, ist die
Bewehrung nach Maßgabe des Statikers freizulegen und zu
schützen. Die Vergütung hierfür erfolgt in einer
gesonderten Position.

3.2.2 Behandlung des Abbruchgutes
Das gesamte Abbruchmaterial ist nach
Abfallschlüsselnummer (AVV) sortenrein in getrennt
verschließbaren Containern zu sammeln. Von der Regelung
der artenspezifischen Trennung der Bauabfälle kann nur
abgewichen werden, wenn der AG dies genehmigt. Gefüllte
Container sind ohne Aufforderung und unverzüglich
abfahren zu lassen.

Soweit kontaminiertes Abbruchmaterial oder
kontaminierte Stoffe vorgefunden werden, sind diese
durch den AN unter gutachterlicher Begleitung zu
entsorgen. Hierzu zählen auch sämtliche
schadstoffbelasteten Baustoffe in Form von Dämm-,
Dicht- und Isolierstoffen sowie
Brandschutzverkleidungen (z. B. aus Asbest,
asbesthaltigen Stoffen).

Die Entsorgung gefährlicher Abfälle erfolgt auf
Grundlage genehmigter Entsorgungsnachweise/
Sammelentsorgungsnachweise im elektronischen
Abfallnachweisverfahren (eANV) gemäß Nachweisverordnung
(NachwV) durch zugelassene Spediteure. Dem AG ist die
Entsorgung durch Mitteilung seiner bei der ZKS-Abfall
registrierten behördlichen Nummer und Rolle
nachzuweisen.

Das nicht gefährliche Abbruchmaterial ist nach
landesrechtlichen Bestimmungen auf eine zugelassene
Verwertungs-/Entsorgungsanlage zu verbringen. Ein
Entsorgungsnachweis über die Beseitigung bildet die
Grundlage für die Abrechnung des AN gegenüber dem AG.

Zur Vermeidung von Wasserschäden sind sämtliche
Wasseranschlüsse des AN in der betriebsfreien Zeit
abzuklemmen und drucklos zu machen.

4 Abrechnung Abbruch- und Rückbauarbeiten
Ein Aufmaß für die Abbruchmaßnahme erfolgt nach den
Bestandsbauteilen.

Vor Ausführung der Abbruchmaßnahmen ist rechtzeitig mit
dem AG gemeinsam ein Aufmaß mit Darstellungen der
Abbruchleistung zu erstellen und dem AG zur Prüfung und
Freigabe vorzulegen. Erst nach Bestätigung des Aufmaßes
durch die Bauleitung können die Abbruchmaßnahmen
erfolgen. Nicht vor Ausführung aufgemessene
Bauteile/Leistungen werden nicht vergütet. Dem AG steht
ein Prüfzeitraum von mindestens 10 Werktagen zu.

Werden Pauschalpreise für m2 Gebäudefläche, m2
Raumfläche oder m3 umbauter Raum vereinbart, so gelten
die Begriffe und Berechnungsgrundlagen der DIN 277 -
Grundflächen und Rauminhalte im Hochbau - Teil 1:
Hochbau.

## 3 Rückfragen zum Verfahren
Kommunikationsbereich im Vergabemarktplatz NRW an die Zentrale
Vergabestelle von Wald und Holz NRW zu richten.

Ihre Fragen und die Antworten der ausschreibenden Stelle werden
ausschließlich über die Kommunikationsebene allen interessierten
Bewerbern/Bietern zur Verfügung gestellt.

Die Fragesteller/Wettbewerbsteilnehmer bleiben dabei anonym.

Sämtliche Kommunikation im laufenden Verfahren erfolgt nur über dieses
Medium. Bieter sind daher verpflichtet, sich regelmäßig Zugang zum
Kommunikationsbereich zu verschaffen und ggf. vorliegende, neue
Nachrichten zeitnah zur Kenntnis zu nehmen und, wenn dazu aufgefordert,
auf diese fristgerecht zu reagieren. Wir bitten davon abzusehen, die
Vergabestelle auf anderem als oben beschriebenem Wege, z.B. telefonisch
oder per E-Mail, zu kontaktieren. Ein Kontakt zwischen der
Fach-, bzw. Bedarfsstelle und (potentiellen) Bietern ist im laufenden
Verfahren unzulässig und kann zum Ausschluss Ihres Angebotes oder zur
Aufhebung des Verfahrens führen.

Kalkulation
Etwaige Bedenken zum LV hat der Bieter dem AG vor Angebotsabgabe
schriftlich  über den o. g. Weg mitzuteilen. Andernfalls gilt mit
Angebotsabgabe die einwandfreie Durchführbarkeit als bestätigt.

## Abbruch + Entsorgung

### Titel 1 Baustelleneinrichtung

*Hinweis: 1. Hinweistext zu Titel 1*
Der nachfolgende Angebotstext ist im Zusammenhang mit
den Ausführungen der Allgemeinen Vorbemerkungen, der
allgemeinen Baubeschreibung und der
Leistungsbeschreibung sowie den Plänen zu bearbeiten.
Alle Mengen sind ca. Mengen, soweit es sich nicht um
Pauschalen oder definierte Einzelmengen handelt. Die
Mengen werden zum Nachweis abgerechnet.

Alle Arbeiten sind unter Berücksichtigung der
einschlägigen Vorschriften der Berufsgenossenschaften,
der Gefahrstoffverordnung, sowie der TRGS 519, TRGS
521, TRGS 524 / DGUV 101-004, TRGS 505, TRGS 551
durchzuführen.

*Hinweis: 2. Hinweistext zu Titel 1*
Anforderungen Aufbau Arbeitsbereiche:

Medienfreiheit
Die Bereiche in denen die Sanierungen stattfinden,
werden bauseitig "medienfrei" geschaltet. Vor Beginn
der Arbeiten wird eine Übergabe zwischen dem AN und dem
AG stattfinden, um sicherzustellen, dass alle Medien
freigeschaltet wurden.

Lärm- und Staubschutz / Schutzabdeckungen
Sämtliche Lärm- und Staubschutzmaßnahmen sind über die
gesamte Dauer der Ausführung der Baumaßnahme von dem AN
einzurichten, vor- und instand zu halten und nach
Aufforderung durch die Objektüberwachung des AGs wieder
rückstandsfrei zu entfernen. Es dürfen bei der
Ausführung keinerlei Stolperkanten entstehen.

Die zeitliche Begrenzung für die lärmintensiven
Arbeiten ist in den AVB definiert.

Transport-/Laufwege
Für den Horizontal- und Quertransport zu den Containern
sind bis zu ca. 100 Metern Wegstrecke einzukalkulieren.

**1.1 Allgemeine Baustelleneinrichtung**
Einrichten der Baustelle für die gesamte Bauzeit und
Vorhalten der gesamten Baustelleneinrichtung für
sämtliche in der Leistungsbeschreibung aufgeführten
Leistungen, einschl. liefern, aufstellen, aufbauen,
versetzen und nach Beendigung der Maßnahme wieder
abfahren von:

- Container zur Material- und Werkzeuglagerung
- Aufenthaltscontainer für Personal
- Container für externe Bauleitung und SiGeKo
- Sanitärcontainer für Personal mit Wascheinrichtung
und Dusche inkl.
  Abwassertank
- mobile Toilettenkabine
- Geräte, Werkzeuge, Maschinen, Kleingeräte und
maschinelle Einrichtungen etc.
  nach Wahl des ANs
- Hilfs- und Rollgerüste bis 2,80m, mobile
Arbeitsgerüste (mit Ausnahme derer,
  welche separat ausgeschrieben sind)
- technische Ausstattungen (bspw. 4-
Kammer-Personenschleuse mit
  modellspezifischem UHG und Mehrkanalmessschreiber
inkl. Messschläuche, 2-
  Kammer- Personenschleuse, 2-Kammer-Materialschleuse
mit
  modellspezifischem UHG) für die Schadstoffsanierung,
(mit Ausnahme derer,
  welche separat ausgeschrieben sind)
- Wassermanagement
- Baustrommanagement
- Anschlüsse/Verteiler/Leitungen für Wasser, Licht und
Strom {einzelne
  Leitungslängen von bis zu ca. 100 m bei zwei
parallelen SB (Leitungen bis 64
  Ampere, und 3/4-Zoll)
- Industriesauger (Kategorie H mit Hepa-Filter)
- Schutzausrüstung (PSA für Sanierungspersonal,
Bauleitung, SiGeKo, Bauherren,
  externe Gutachter, etc.)
- Beschilderungen und Hinweisschilder (am Bauzaun, an
Absturzkanten, vor
  Sanierungsbereichen, an Verkehrsflächen (innen &
außen), etc.
- Feuerlöscher in ausreichender Menge, angepasst auf
die
  Baustellensituation
- Reifenwaschanlage inkl. Anschlüsse und Wasserbehälter
(Betreiben während des
  konstruktiven Rückbaus ist einzukalkulieren)
- Baustellenbeleuchtung
- Reißverschlusstüren (ca. 6 St.)
- Bauzaun (Metallgitterzaun)

Für alle schadstoffrelevanten Arbeiten hat der AN in
Eigenverantwortung, unter Beachtung der aktuell
anerkannten geltenden Regeln der Technik und anhand den
ihm zur Verfügung gestellten Unterlagen in den Anhängen
(geplant sind mind. zwei Sanierungsbereiche die
parallel bearbeitet werden), die benötigten Materialen
und technischen Geräte zur Ausbildung der
Schwarzbereiche in ausreichender Menge einzuplanen, zu
liefern, vorzuhalten, zu betreiben, mehrmals umzusetzen
(über alle Etagen), zu reinigen und nach Abschluss der
Arbeiten wieder abzufahren.

Dazu gehören:
- Personendekontaminationseinheit in jeglicher
Ausführung (4-, 3-, 2-Kammer),
  einschl. UHG (je nach Hersteller)
- Materialdekontaminationseinheit (2-Kammer) die
gerichtete Luftführung ist zu
  gewährleisten (innerhalb der Kammersysteme)
- Unterdruckhaltegeräte (ausreichend dimensioniert je
Sanierungsbereich; es ist
  eine Deckenhöhe von ca. 2,80 m anzunehmen)
- gerichtete Luftführung des SBs ist nachzuweisen durch
ggf. Rauchtest o. ä.
- ausreichender Witterungsschutz der technischen Geräte
bei Aufstellung im
  Aussenbereich
- unterdruckfeste Folienschottung

Inbegriffen sind sämtliche Verbrauchsmaterialien und
dazugehöriges Equipment wie Unterdruckhaltung der
Schleusen, Unterdruckschreiber, Wassermanagement,
System zur elektronische Tür-Verriegelung, Lutten,
Leitungen, Anschlüsse, etc.

Die technische Einrichtung der Sanierungsbereiche ist
so einzukalkulieren, dass nach erfolgter Reinigung der
Bereiche und der anschließenden Wartezeit zur
Laboranalyse der Freimessung bereits die weiteren
Sanierungsbereiche aufgebaut und fachgerecht betrieben
werden können.

Die Dimensionierung und Anzahl der Werkzeuge, Maschinen
und Geräte hat der Unternehmer in eigener Verantwortung
so vorzunehmen, dass die Leistungsfähigkeit auf der
Baustelle gegeben ist und entsprechende Termine und
Fristen eingehalten werden.

Es sind entsprechend der Anzahl der Mitarbeiter
ausreichende Einrichtungen für Sanitär und Aufenthalt
gemäß der Arbeitsstättenrichtlinie zu liefern. Der AN
hat in Eigenverantwortung eine über die Vorgaben der
ArbStättV hinausgehende, BE-Fläche für die Mitarbeiter
einzukalkulieren.

Räumen der Baustelle nach Fertigstellung der
Baumaßnahme, sowie Reinigen und Wiederherrichten der
genutzten öffentlichen Flächen.

Aufzubauen ist die BE-Fläche entsprechend der
Grundstückscharakteristik und Flächen (vgl. auch BE-
Pläne). Der entstehende Mehraufwand ist
einzukalkulieren.

Ebenso sind alle Nebenleistungen wie Lieferung, Aufbau,
Vorhaltung, Umsetzen, Instandsetzen, Unterhalten, Abbau
und Abtransport aller benötigten Materialien, Geräte
und Beschilderungen sowie Personalkosten und
Verbrauchsmaterial einzukalkulieren.

Die Baustelle ist so einzurichten, dass Dritte zu
keinem Zeitpunkt einer Gefahr
ausgesetzt und Belästigungen vermieden werden.

Vorhalten über die gesamte Bauzeit (6 Wochen)

Abrechnungsgrundlage: psch, inkl. aller Nebenkosten
Menge: 1,000 psch

**1.2 Baustelleneinrichtung vorhalten**
Vorhalten der Baustelleneinrichtung für nicht
eigenverschuldete Bauzeitverlängerung.

Abrechnungsgrundlage: Woche, inkl. aller Nebenkosten
Menge: 1,000 Wo

**1.3 Bauzaun**
Bauzaun aus Elementen mit gesichertem Zaunverbund mit
Tor, zur Abschirmung der Baustelleneinrichtungsfläche
sowie der Container liefern, standfest und unfallsicher
aufstellen, unterhalten, abbauen und abtransportieren.

Umsetzen während der Bauzeit nach Bedarf.

Vorhalten für die Dauer der Arbeiten (6 Wochen).
Bodenabstand der Zaunelemente ca. 0,20 m.
Höhe der Zaunoberkante ca. 2,0 m.
Der Bauzaun ist an mindestens 2 verschiedenen Stellen
mit Warnschildern mit jeweils folgenden symbolischen
Hinweisen zu kennzeichnen:
- Helmpflicht
- Arbeitsschuhe
- Betreten verboten

Inkl. aller erforderlichen Geräte, Materialien und
Nebenarbeiten.
Menge: 120,000 m

**1.4 Bauzaun vorhalten**
Vorhalten des wie vor beschriebenen Bauzauns in der
Position der Allgemeinen Baustelleneinrichtung über die
Grundstandzeit von 6 Wochen hinaus.
Menge: 4,000 Wo

**1.5 Einrüsten des Gebäudes - umlaufend**
Gerüst umlaufend um das Gebäude von Geländeoberkante
(GOK) bis DG + Dachfanggerüst zur Absturzsicherung
aufbauen und für die Dauer der Rückbauarbeiten
vorhalten.
Das Gerüst ist nach Durchführung der Rückbauarbeiten a.
d. Fassade und ggf. der  der Dachfläche (nach Wahl des
Bieters) zurückzubauen.

Eckdaten zu Kalkulation:
Höhe Straßenseitig GOK bis First: ca. 8.00 m
Höhe Garten-Seite GOK bis First: ca. 3.50 m
Gebäudeumfang (ohne Garage und Erker): 60 m
Einzurüstende Fläche ca. 210 qm
Menge: 1,000 psch

### Titel 2 Schadstoffsanierung

#### Untertitel 2.1 Erstellung Sanierungsbereich

*Hinweis: 1. Hinweistext zu Untertitel 2.1*
Anforderungen Aufbau Arbeitsbereiche:

Medienfreiheit
Die Bereiche in denen die Sanierungen stattfinden,
werden bauseitig "medienfrei" geschaltet. Vor Beginn
der Arbeiten wird eine Übergabe zwischen dem AN und dem
AG stattfinden, um sicherzustellen, dass alle Medien
freigeschaltet wurden.

Lärm- und Staubschutz / Schutzabdeckungen
Sämtliche Lärm- und Staubschutzmaßnahmen sind über die
gesamte Dauer der Ausführung der Baumaßnahme von dem AN
einzurichten, vor- und instand zu halten und nach
Aufforderung durch die Objektüberwachung des AGs wieder
rückstandsfrei zu entfernen. Es dürfen bei der
Ausführung keinerlei Stolperkanten entstehen.

Die zeitliche Begrenzung für die lärmintensiven
Arbeiten ist in den AVB definiert.

Transport-/Laufwege
Für den Horizontal- und Quertransport zu den Containern
sind bis zu ca. 100 Metern Wegstrecke einzukalkulieren.

**2.1.1 Schottwand Sanierungsbereiche**
Herstellen einer Schottwand, mittels Ständerwerk aus
Holz, einschl. doppelter Folierung horizontal oder
vertikal bespannt (Baufolie ≥ 200 µm), einschl. der
Abdichtung aller Durchdringungen und Abbau sowie
Entsorgung nach Fertigstellung des Arbeitsbereiches.

Wandhöhen bis ca. 2,80 m

Hinweis:
Mögliche Erschwernisse sind aufgrund von Gefälle im
Bereich der Laufwege, Anpassungen an Treppenstufen bzw.
hohe Installationsdichten im Deckenbereich mit
einzukalkulieren.

Verbringen nach Materialsorten getrennt in
bereitgestellte Abfallcontainer.

Container, Verpackung, Transport und Entsorgung der
unbelasteten Materialien inkl. aller erforderlichen
Gebühren sind einzukalkulieren.

Inkl. aller erforderlichen Geräte, Materialien und
Nebenarbeiten.

Abrechnungsgrundlage, inkl. aller Nebenkosten: m²
Menge: 50,000 m²

**2.1.2 Herstellen von staubdichten Arbeitsbereichen**
Herstellen eines geschlossenen Arbeitsbereiches durch
staubdichtes Abdichten. Dazu sind alle Durchdringungen
und Durchbrüche staubdicht zu verschließen. Nach Aufbau
der Schleusen sind noch undichte Stellen mit Folie und
Klebeband abzudichten sowie Abbau und Entsorgung nach
Fertigstellung des Arbeitsbereiches, inkl. aller
erforderlichen Geräte, Materialien und Nebenarbeiten.

Grundflächen der Saniernugsbereiche:
EG/DG SB1 ca. 160 m²EG SB2 ca. 10 m²KG/EG SB3 ca. 30
m²KG SB4 ca. 30 m²
Verbringen nach Materialsorten getrennt in
bereitgestellte Abfallcontainer.

Container, Verpackung, Transport und Entsorgung der
unbelasteten Materialien inkl. aller erforderlichen
Gebühren sind einzukalkulieren.

Inkl. aller erforderlichen Geräte, Materialien und
Nebenarbeiten.

Abrechnungsgrundlage, inkl. aller Nebenkosten: St
Menge: 4,000 Stk

**2.1.3 Staubdichtes abkleben von Inventar bzw. Ein- und Aufbauten etc.**
Das im Sanierungsbereich verbliebene Inventar sowie
feste Ein- und Aufbauten müssen vor Staub und
Verschmutzung geschützt und für die Sanierungsarbeiten
staubdicht abgeklebt werden.

Staubdicht abkleben mit schwer entflammbarer PE-Folie,
Dicke ≥ 0,2mm (200Î¼m) und Industrieklebeband.

Einschließlich rückstandfreier Entfernung sowie
Entsorgung nach Fertigstellung der Arbeiten.

Verbringen nach Materialsorten getrennt in
bereitgestellte Abfallcontainer.

Container, Verpackung, Transport und Entsorgung der
unbelasteten Materialien inkl. aller erforderlichen
Gebühren sind einzukalkulieren.

Abrechnungsgrundlage, inkl. aller Nebenkosten: m²
Menge: 150,000 m²

**2.1.4 4- Kammer- Personendekontaminationseinheit installieren/umsetzen**
4-Kammer-Personendekontaminationseinheiten für die
Sanierungsbereiche aufbauen, einschl. Transport über
alle Ebenen, sowie mit Passstücken anschließen und
betreiben.

Einzukalkulieren sind weiterhin:
sämtliche Verbrauchsmaterialientägliche Reinigungdie
Ausbildung einer Bodenwanne als zusätzliche Abdichtung
im Bereich der Dusche (Holzkonstruktion mit reißfester
Folienbespannung)Schottungsarbeiten zum Anschluss an
den SanierungsbereichModellspezifisches UHG (falls
nötig)Messchreiber (bis zu 4 Kanäle)
Hinweis:
Die Demontagearbeiten (Asbest/PCB) in den
Sanierungsbereichen, werden gemäß Sanierungsplanung,
ohne Ausnahme über den Zugang der 4-Kammer-
Personendekontaminationseinheiten durchgeführt.

Nach Beendigung der Sanierungsarbeiten sowie Freigabe
durch die Fachbauleitung wieder abbauen.

Inkl. aller erforderlichen Geräte, Materialien und
Nebenarbeiten.

Abrechnungsgrundlage, inkl. aller Nebenkosten: St
Menge: 3,000 Stk

**2.1.5 2- Kammer- Personendekontaminationseinheit installieren/umsetzen**
2-Kammer-Personendekontaminationseinheiten für die
Sanierungsbereiche aufbauen, einschl. Transport über
alle Ebenen, sowie mit Passstücken anschließen und
betreiben.

Einzukalkulieren sind weiterhin:
sämtliche Verbrauchsmaterialientägliche
ReinigungSchottungsarbeiten zum Anschluss an den
Sanierungsbereich
Nach Beendigung der Sanierungsarbeiten sowie Freigabe
durch die Fachbauleitung wieder abbauen.

Inkl. aller erforderlichen Geräte, Materialien und
Nebenarbeiten.

Abrechnungsgrundlage, inkl. aller Nebenkosten: St
Menge: 2,000 Stk

**2.1.6 2- Kammer- Materialdekontaminationseinheit installieren/umsetzen**
2-Kammer-Materialdekontaminationseinheiten für die
Sanierungsbereiche aufbauen, einschl. Transport über
alle Ebenen, mit Passstücken anschließen und betreiben.

Einzukalkulieren sind weiterhin:
sämtliche Verbrauchsmaterialientägliche
ReinigungSchottungsarbeiten zum Anschluss an den
SanierungsbereichUHG für einen ausreichenden
Luftwechsel
Nach Beendigung der Sanierungsarbeiten sowie Freigabe
durch die Fachbauleitung wieder abbauen.

Inkl. aller erforderlichen Geräte, Materialien und
Nebenarbeiten.

Abrechnungsgrundlage, inkl. aller Nebenkosten: St
Menge: 2,000 Stk

**2.1.7 Unterdruckanlage 5.000 m³/h installieren/ umsetzen**
Unterdruckanlage 5.000 m³/h, einschl.
Unterdruckschreiber installieren/ umsetzen, einschl.
Transport über alle Ebenen und betreiben. Nach
Beendigung der Sanierungsarbeiten wieder abbauen. Die
Leitungen zum Betrieb der Unterdruckanlagen sind
einzukalkulieren.

Nachzuweisen sind:
Dokumentation der Unterdruckhaltung während der
Sanierung mittels MehrkanalschreiberProtokoll der
jährlichen Überwachung gem. TRGS 519Messbericht über
die gesamte Abluftkonzentration nach VDI 3861BIA-
Prüfzeugnisse der eingesetzten Feinstaubfilter
Ebenfalls sind die festen Blenden für die Abluftführung
in den Räumen und der Nachströmelemente
einzukalkulieren.

Die hierfür ggf. notwendige Demontage von
Fensterflügeln sowie die anschl. Wiederherstellung ist
in die Einheitspreise einzukalkulieren.

Abrechnungsgrundlage, inkl. aller Nebenkosten: St
Menge: 4,000 Stk

#### Untertitel 2.2 Arbeiten im Weißbereich vorgängig / nach

**2.2.1 Demontage von Bodenbeläge (Kunstoff und textile Böden)**
Demontage von textilen Bodenbelägen (Nadelfilz, Teppich
etc.), einlagig, einschl. Kleber, restlos.
Die Beläge sind vollflächig auf dem Untergrund
(Holzdielen) verklebt. Demontage einschl. der
Fußleisten mit Unterkonstruktion und Befestigungsmittel
ohne in belastete Bauteile einzugreifen.

Verbringen nach Materialsorten getrennt in
bereitgestellte Abfallcontainer.

Container, Verpackung, Transport- und Entsorgung der
unbelasteten Materialien inkl. aller erforderlichen
Gebühren sind einzukalkulieren.

Inkl. aller Geräte, Materialien und Nebenarbeiten

Abrechnungsgrundlage, inkl. aller Nebenkosten: m²
Menge: 160,000 m²

#### Untertitel 2.3 Schadstoffentfrachtung

**2.3.1 Demontage Kaminklappe mit asbesthaltiger Klappendichtung, 1-flg.**
Demontage einer-Kaminklappe mit asbesthaltiger
Klappendichtung in Massivmauerwerk (Beton, KS-Wände,
Ziegelsteinwände), 1-flügelig, bestehend aus Stahl-
Umfassungszargen, Klappentürblätter (Metall), inkl.
aller Beschläge, Stoßbleche, Befestigungen,
Verankerungen, etc. und separieren nach Materialsorten.
Abbruch von Hand/mit handgeführten Kleingeräten.

Größe des Klappenelementes (BxH): ca. 0,40 x 0,70 m
Anzahl 1 St im Dachgeschoss

Die Demontage erfolgt vor der Demontage jeglicher
anderer schadstoffbelasteten Materialien. Anschließend
entstehende Öffnung fachgerecht mittels
Schutzabklebungen schließen.

Das Herausstemmen der Wandanker bei den Massivwänden
ist einzukalkulieren.

Verbringen nach Materialsorten getrennt in
bereitgestellte Abfallcontainer.

Container, Verpackung, Transport- und Entsorgung der
unbelasteten Materialien inkl. aller erforderlichen
Gebühren sind einzukalkulieren.

Inkl. aller erforderlichen Geräte, Materialien und
Nebenarbeiten

Abrechnungsgrundlage: St Kaminklappenelement, inkl.
aller Nebenkosten
Menge: 1,000 St

**2.3.2 Demontage Brandschutztür (1-flg.) inkl. Zarge**
Arbeiten mit Gefahrstoffen gemäß TRGS 524, DGUV 101-004
(BGR 128) / TRGS 519.

Demontage von 1-flg. FH-Türen inkl. Zarge (in
Massivwänden (Mauerwerkswand/Stahlbeton) verbaut; d =
ca. 24 cm) mit Asbestisolierungen im Türschlossbereich
bzw. Türblatt. Es ist davon auszugehen, dass das
Türblatt vollflächig eine mit Maschendraht
zusammenhaltende KMF-Füllung enthält.

Abmessungen (H x B)
ca. 2,10 m x 0,90 m

Das Bauteil ist anschließend doppelt in PE-Folie zu
verpacken, zu kennzeichnen und zu den
Schadstoffcontainern zu transportieren. Die Separierung
der gefährlichen Abfälle von den Wertstoffen erfolgt in
einem separaten, Sanierungsbereich. Ggf. können die
verpackten Materialien direkt zum separaten
Sanierungsbereich transportiert werden. Die
unbelasteten Flächen/Materialien sind abzusaugen und
feucht abzuwischen.

Arbeitshöhe: bis ca. 2,50 m

Verbringen nach Materialsorten getrennt in
bereitgestellte Abfallcontainer.

Die Entsorgung der Asbest-Abfälle wird als gesonderte
Leistung vergütet.

Abfallschlüssel: AVV 17 06 05*

Container, Verpackung, Transport und Entsorgung der
unbelasteten Materialien inkl. aller erforderlichen
Gebühren sind einzukalkulieren.

Inkl. aller erforderlichen Geräte, Materialien und
Nebenarbeiten.

Abrechnungsgrundlage: St, inkl. aller Nebenkosten.
Menge: 2,000 St

**2.3.3 Demontage Rippenheizkörper alter Bauart**
Arbeiten mit Gefahrstoffen gemäß TRGS 524, DGUV 101-004
(BGR 128) / TRGS 519.

Demontage der Rippenheizkörper mit asbesthaltigen
Pappen als Dichtung zwischen den einzelnen Segmenten
einschl. Thermostat, Befestigung und Halterung sowie
Trennung vom Rohrleitungssystem und Ablassen des
restlichen Wassers.

Abmessung (L x H):
bis ca. 3,00 m x 0,80 m

Die Heizkörper werden zerstörungsfrei ausgebaut.
Anschließend wird der Heizkörper doppelt in PE-Folie
verpackt, gekennzeichnet und zu den
Schadstoffcontainern transportiert. Die Separierung der
gefährlichen Abfälle von den Wertstoffen erfolgt in
einem separaten Sanierungsbereich. Ggf. können die
verpackten Materialien direkt zum separaten
Sanierungsbereich transportiert werden. Die
unbelasteten Flächen/Materialien sind abzusaugen und
feucht abzuwischen.

Arbeitshöhe: bis ca. 1,10 m

Fundstelle: Verteilt im Gebäude

Verbringen nach Materialsorten getrennt in
bereitgestellte Abfallcontainer.

Die Entsorgung der Asbest-Abfälle wird als gesonderte
Leistung vergütet.

Abfallschlüssel: AVV 17 06 05*

Container, Verpackung, Transport und Entsorgung der
unbelasteten Materialien inkl. aller erforderlichen
Gebühren sind einzukalkulieren.

Inkl. aller erforderlichen Geräte, Materialien und
Nebenarbeiten.

Abrechnungsgrundlage: St, inkl. aller Nebenkosten.
Menge: 15,000 St

**2.3.4 Demontage von GK-Abkofferungen/Verkleidung mit asbesthaltiger Spachtelmasse**
Demontage von GK-Abkofferungen/Verkleidung mit
asbesthaltiger Spachtelmasse im Bereich der
Dachschrägen, doppelt beplankt (Gipskarton), mit einer
Dämmung aus Mineralfasermatten, einschl. der
Unterkonstruktion aus Metall mit Randanschlüssen, aller
Befestigungsmittel, Verankerungen, Halterungen etc.

Ausführung der Abkofferungen:
Gipskarton (zweilagig, geschlossen, mit
Tapete/Farbanstrich)
Mineralfasermatten, Dicke ca. 5 cm
Raumhöhe: bis ca. 2,80 m
Dicke der Abkofferungen je Lage bis ca. 12,5 cm

Verbringen der unbelasteten Materialien nach
Materialsorten getrennt in bereitgestellte
Abfallcontainer.

Die fachgerechte Verpackung, der horizontale und
vertikale Quertransport zu den jeweiligen
Abfallcontainern sowie die Entsorgung der unbelasteten
Materialien inkl. aller erforderlichen Gebühren sind in
die Leistungsposition einzukalkulieren.

Container, Verpackung, Transport- und Entsorgung der
unbelasteten Materialien inkl. aller erforderlichen
Gebühren sind einzukalkulieren.

Inkl. aller erforderlichen Geräte, Materialien und
Nebenarbeiten.

Abrechnungsgrundlage: m² Leichtbauwände, inkl. aller
Nebenkosten.
Menge: 120,000 m²

**2.3.5 Demontage von PCB-haltigen Wandfarben**
Demontage von PCB-haltigen Wandfarben. Arbeiten mit
Gefahrstoffen gemäß TRGS 524, DGUV 101-004 (BGR 128) /
PCB-Richtlinie NRW. Vollständige Entfernung durch
Abschleifen der PCB-haltigen Wandfarbe auf
Putzoberfläche, restlos auch aus Lunkern und
Vertiefungen Abtragdicke 3 mm. Abbruch von Hand/mit
handgeführten Kleingeräten, Ausführung staubarm,
separieren, aufgenommene Stoffe sammeln, abreinigen,
einschließlich dem händischen Quertransport zu
Materialschleuse, ausschleusen.

Demontage der PCB-haltigen Wandfarben, restlos,
einschl. aller Innenecken, Kanten und Randbereiche.
Ausführung gemäß Sanierungsplanung.

Die Abfälle sind staubdicht gemäß den Vorgaben des
Entsorgers zu verpacken und nach Materialsorte getrennt
zu den bereitgestellten Abfallcontainern zu
transportieren.

PCB-Gehalt bis 770,05 mg/kg

Die Entsorgung der PCB-haltigen Materialien wird als
gesonderte Leistung vergütet

Abfallschlüsselnummer: AVV 17 09 02*

Verbringen nach Materialsorten getrennt in
bereitgestellte Abfallcontainer.

Container, Verpackung, Transport- und Entsorgung der
unbelasteten Materialien inkl. aller erforderlichen
Gebühren sind einzukalkulieren.

Inkl. aller erforderlichen Geräte, Materialien und
Nebenarbeiten.

Abrechnungsgrundlage: m² PCB-haltiger Anstrich, inkl.
aller Nebenkosten.
Menge: 30,000 m²

**2.3.6 Demontage von KMF-haltige Rohrisolierung bis DN 100**
Rückstandsfreie Demontage der Heizung-, Sanitär- und
Frischwasser Rohrisolierung aus künstlichen
Mineralfasern inkl. Ummantelung (Alu-Kaschierung,
Blech, Kunststoff, Pappe und Gips). Reinigen der
Rohrleitungen von KMF-Resten.
Rohrleitungen bis DN 100.

Erschwernisse aufgrund der Örtlichkeit (bspw.
Kriechkeller, hohe Installationsdichte) und
Erreichbarkeit bei der Demontage sind einzukalkulieren.

Die Demontage hat so zu erfolgen, dass die Dämmwolle
unter ständigem Nässen aufgenommen werden kann und
direkt staubdicht in Foliensäcke oder in Big Bags
verpackt wird.

Verpacken der KMF-Isolierung gemäß der Vorgaben des
Entsorgers und Verbringen in Container für KMF-
Abfälle.

Die Entsorgung der KMF-Abfälle wird als gesonderte
Leistung vergütet.

Abfallschlüsselnummer : 170603*

Inkl. aller erforderlichen Geräte, Materialien und
Nebenarbeiten.

Abrechnungsgrundlage: m Rohrisolierung, inkl. aller
Nebenkosten.
Menge: 80,000 m

**2.3.7 Demontage PAK-haltiger Abdichtung/Kleber inkl. Parkettboden**
Arbeiten mit Gefahrstoffen gemäß TRGS 524, DGUV 101-004
(BGR 128) / TRGS 551. Die Demontage findet in einem
Sanierungsbereich statt.

Demontage Parkett inkl. PAK-haltiger Kleber.

Der Parkettboden ist inkl. Kleberanhaftungen sowie dem
Kleber restlos auf dem Estrich aufzunehmen, vor Ort in
reißfeste, staubdichte, gekennzeichnete PE-Säcke (oder
Behälter) zu verpacken und zu den Abfallcontainern zu
transportieren. Die Leistung inkludiert das Abfräsen
von Restanhaftungen des Klebers auf dem Estrich.
Erschwernisse im Bereich der Ecken/Randbereichen etc.
sind mit einzukalkulieren.

Ausführung mit handgeführten Kleingeräten.

Das Parkett hat eine Stärke von bis zu 3,50 cm und ist
vollständig mit dem Untergrund verklebt.

Die Entsorgung der PAK-Abfälle wird als gesonderte
Leistung vergütet.

Abfallschlüsselnummer: AVV 17 03 03*

Container, Verpackung, Transport und Entsorgung der
unbelasteten Materialien inkl. aller erforderlichen
Gebühren sind einzukalkulieren.

Inkl. aller erforderlichen Geräte, Materialien und
Nebenarbeiten.

Abrechnungsgrundlage: m², inkl. aller Nebenkosten.
Menge: 80,000 m²

#### Untertitel 2.4 Reinigunsleistung

**2.4.1 Reinigung Arbeitsbereich (Feinreinigung)**
Grob- und Feinreinigung aller Oberflächen nach der
Schadstoffsanierung. Absaugen aller vorhandenen
Oberflächen im Sanierungsbereich nach Fertigstellung
der Sanierung: Wände, Decken, Fußöden inkl. aller
Kabel, Rohre sowie nicht näher bezeichneten Oberflächen
mittels Industriesaugern (Kategorie H mit Hepa-Filter).
Das Reinigen von Mischuntergründen und rauen Flächen
ist einzukalkulieren. Alle Flächen wie Fenster, Türen,
etc. sind zusätzlich feucht abzuwischen.

Rohdeckenhöhe bis ca. 2,80 m

Der Einsatz von Restfaserbindemittel ist nicht
gestattet.

Abnahmen:
Visuelle Abnahmen des Sanierungsbereiches erfolgt durch
die Fachbauleitung. Es wird ausdrücklich darauf
hingewiesen, dass wiederholte Reinigungen der
Sanierungsbereiche erforderlich werden können. Die
Freigabe der Sanierungsbereiche erfolgt durch die
Fachbauleitung des AGs und wird dem AN schriftlich
mitgeteilt. Nach Abnahme der Reinigung erfolgen
Raumluftmessungen bzw. Wischproben zur Überprüfung des
Sanierungserfolgs. Eine eventuelle Stillstandszeit für
die Durchführung der Messungen/Wischproben bzw. deren
Auswertung ist einkalkulieren.

Abrechnungsgrundlage ist die Grundfläche (m²) des
jeweiligen Sanierungsbereichs.
Inkl. aller erforderlichen Geräte, Materialien und
Nebenarbeiten.
Menge: 330,000 m²

#### Untertitel 2.5 Entsorgung

**2.5.1 Entsorgung Asbest-Abfälle**
Entsorgung von asbesthaltigen Abfällen

An- und Abfuhr sowie Vorhalten der Abfallcontainer.
Verpacken, verladen in abschließbare, geschlossene
Container, Abtransport und Entsorgung.

Material ist nach den Vorgaben der Annahmestelle bzw.
den zuständigen Behörden abzupacken und zu entsorgen.
Alle Entsorgungs-, Container- und Transportkosten sowie
anlieferungsspezifische Kosten wie ggf. Container-Big-
Bags, sind in die Position einzukalkulieren.

Die bei den Sanierungsarbeiten anfallenden
asbesthaltigen Materialien sind ordnungsgemäß zu
entsorgen.

Die Beseitigung erfolgt als gefährlicher Abfall im
Rahmen eines Einzelentsorgungsnachweises. Der AN haftet
für alle Folgen, die durch eine nicht ordnungsgemäße
Entsorgung entstehen.

Abfallschlüsselnummer AVV: 170605*

Inkl. sämtlicher Gebühren und Aufwendungen etc. und
Nebenleistungen.

Abrechnungsgrundlage ist die Menge der angefallenen
Abfälle inkl. der beschriebenen Nebenleistungen.

Abrechnungsgrundlage, inkl. aller Nebenkosten: t
Menge: 4,000 t

**2.5.2 Entsorgung PCB-Abfälle**
Die bei den Sanierungsarbeiten anfallenden PCB-haltigen
Materialien sind ordnungsgemäß zu entsorgen.

Die Beseitigung erfolgt als gefährlicher Abfall im
Rahmen eines Sammelentsorgungsnachweises. Der AN haftet
für alle Folgen, die durch eine nicht ordnungsgemäße
Entsorgung entstehen.

Entsorgung inkl. sämtl. Gebühren und Aufwendungen.
Abrechnungsgrundlage ist die Menge der angefallenen
Abfälle inkl. der beschriebenen Nebenleistungen.

Abfallschlüssel gem. AVV: 17 09 02*

Abrechnungsgrundlage, inkl. aller Nebenleistungen: t
Menge: 1,000 t

**2.5.3 Entsorgung KMF- Abfälle**
Entsorgung von KMF-haltigen Abfällen.

An- und Abfuhr sowie Vorhalten der Abfallcontainer.
Verpacken, verladen in abschließbare, geschlossene
Container, Abtransport und Entsorgung.

Material ist nach den Vorgaben der Annahmestelle bzw.
den zuständigen Behörden abzupacken und zu entsorgen.
Alle Entsorgungs-, Container- und Transportkosten sowie
anlieferungsspezifische Kosten wie ggf. Container-Big-
Bags, sind in die Position einzukalkulieren.

Die bei den Sanierungsarbeiten anfallenden KMF-haltigen
Materialien sind ordnungsgemäß zu entsorgen.

Die Beseitigung erfolgt als gefährlicher Abfall im
Rahmen eines Einzelentsorgungsnachweises.Der AN haftet
für alle Folgen, die durch eine nicht ordnungsgemäße
Entsorgung entstehen.

Abfallschlüsselnummer AVV: 170603*

Inkl. sämtlicher Gebühren und Aufwendungen etc. und
Nebenleistungen.

Abrechnungsgrundlage ist die Menge der angefallenen
Abfälle inkl. der beschriebenen Nebenleistungen.

Abrechnungsgrundlage, inkl. aller Nebenkosten: t
Menge: 1,000 t

**2.5.4 PAK-Abfälle entsorgen**
Die anfallenden PAK-haltigen Materialien sind
ordnungsgemäß zu entsorgen.
Die Beseitigung erfolgt als gefährlicher Abfall im
Rahmen eines Sammelentsorgungsnachweises.

Material ist nach den Vorgaben der Annahmestelle bzw.
den zuständigen Behörden abzupacken und zu entsorgen.
Alle Entsorgungs-, Container- und Transportkosten sowie
anlieferungsspezifische Kosten wie ggf.
Container-big-bags, sind in die Position
einzukalkulieren.

Der AN haftet für alle Folgen, die durch eine nicht
ordnungsgemäße Entsorgung entstehen.

Inkl. sämtl. Gebühren und Aufwendungen etc. und
Nebenleistungen.

Abfallschlüssel gem. AVV: 17 03 03* / 17 03 01*

Abrechnungsgrundlage: t
Menge: 1,000 t

#### Untertitel 2.6 Stundenlohnarbeiten Schadstoffsanierung

**2.6.1 Aufsichtspersonal**
Arbeiten, welche nicht in den Positionen erfasst sind
und gegen Nachweis zur Ausführung kommen:

sachkundiger aufsichtführender Facharbeiter gemäß TRGS
519 Anlage 3

Abrechnungsgrundlage: h
Menge: 10,000 h

**2.6.2 Facharbeiter**
Arbeiten, welche nicht in den Positionen erfasst sind
und gegen Nachweis zur Ausführung kommen:

Abrechnungsgrundlage: h
Menge: 10,000 h

**2.6.3 Bauhelfer**
Arbeiten, welche nicht in den Positionen erfasst sind
und gegen Nachweis zur Ausführung kommen:

Bauhelfer

Abrechnungsgrundlage: h
Menge: 10,000 h

**2.6.4 Maskenstunden**
Arbeiten, welche nicht in den Positionen erfasst sind
und gegen Nachweis zur Ausführung kommen:

Zulage zu den vorstehenden Arbeitern in kontaminierten
Bereichen, inkl. zusätzlicher PSA für kontaminierte
Bereiche (Maske min. FFP3, Schutzanzug EN CAT III - Typ
5+6 oder höher)

Abrechnungsgrundlage: h
Menge: 20,000 h

### Titel 3 Konventioneller Rückbau

#### Untertitel 3.1 Rückbau Gebäude - Konventioneller Abbruc

*Hinweis: 1. Hinweistext zu Normalposition 3.1.1*
Auf Wunsch des AGs sind intakte Balken  10 x 10 cm
während der Rückbaumaßnahme fachgerecht und
zerstörungsfrei auf zu nehmen, zu sichern und nach
Vorgabe des AG seitlich zu lagern.

Abrechnungsgrundlage über Stundenlohnarbeiten.

*Hinweis: 2. Hinweistext zu Normalposition 3.1.1*
Hinweis:
Potentielle Schadstoffquellen können durch
Vorsatzschalen / doppelten Wandaufbauten / etc.
verdeckt sein und konnten dadurch zuvor ggf. nicht
deklariert werden.
Der AN hat daher während der Arbeitsdurchführung
sicherzustellen, dass evtl. gefährliche Abfälle, die
erst im Zuge der Arbeiten erkennbar werden, von
sachkundigem Aufsichtspersonal separiert werden.
Solche, gemäss Abfallgesetz eingestuften Materialien,
hat der AN dem AG unverzüglich schriftlich anzuzeigen.

**3.1.1 Gebäudeabbruch**
Ehem. Forstdienstgehöft gem. Objektbeschreibung und
Plänen und
Gutachten (s. Anlagen) inkl. Gründung und
Grundleitungen komplett abbrechen, laden,
abtransportieren und gem. Vorbemerkungen entsorgen.

Beim Rückbau der einzelnen Gebäude in den nachfolgenden
Positionen ist die Entsorgung unbelasteter Materialien
(z.B. mineralische Bausubstanz bis gem. EBV RC-3,
Altholz der Kategorien AI bis AIII, Altmetall,
Polystyroldämmung, bituminöse Dachbahnen) in den
jeweiligen Einheitspreis einzukalkulieren.

Wesentliche Materialien:
Fundamente: Ziegel- und Bruchstein,
Abfallschlüssel-Nr. 17 01 02
Abfallschlüssel-Nr. 17 05 04
Trag-/Deckenkonstruktion Stahlbeton
Abfallschlüssel-Nr. 17 01 01
Abfallschlüssel-Nr. 17 04 05
und Mauerwerk aus Hochlochziegel u.ä.
Abfallschlüssel-Nr. 17 01 02
Polyurethan/Polyethylen-Wärmedämmung
Abfallschlüssel-Nr. 17 02 03
Flächenheizkörper, Stahl, m. Verrohrung,
Abfallschlüssel-Nr. 17 04 05
Dachkonstruktion: A IV- Hölzer
Abfallschlüssel-Nr. 17 02 04*
Altholz Allgemein: A II - AIII- Hölzer
Abfallschlüssel-Nr. 17 02 01
Dachpappen auf Bitumenbasis:
Abfallschlüssel-Nr. 17 03 02
Gemische aus Beton, Fliesen, Ziegel, Keramik
(Bauschutt)
Abfallschlüssel-Nr. 17 01 07
Eisen und Stahl
Abfallschlüssel-Nr. 17 04 05
Baustoffe auf Gipsbasis mit Ausnahme derjenigen, die
unter 170801* fallen
Abfallschlüssel-Nr. 17 08 01
Glas (Fenster)
Abfallschlüssel-Nr. 17 02 02
Kabel und Rohrleitungen
Abfallschlüssel-Nr. 17 04 11
Kunststoffe
Abfallschlüssel-Nr. 17 02 03
Leuchtstoffröhren und andere quecksilberhaltige Abfälle
Abfallschlüssel-Nr. 17 06 04 / 20 01 21*

Die Entsorgung von Altholz der Kategorien AIV wird
gesondert vergütet.

Die Entsorgung mineralischer Bausubstanzen ist in diese
Position grundsätzlich bis  gem. EBV RC-3 ein zu
kalkulieren. Die Entsorgung belasteter mineralischer
Bausubstanz wird durch eine Zulage entsprechend der
Baustoffklasse der DepV gesondert vergütet.

Gesamtkubatur: rd. 910 m³
größte Höhe über OKG (Firsthöhe): rd. 8.50 m

Hinweis I:
Baugrube sichern
Die Gebäudeteile sind generell bis Unterkante
Bodenplatte KG zzgl. Tragschichtmaterial rückzubauen
und zu entsorgen.

Die Bereiche ohne verbleibendes Kellermauerwerk sind
entsprechend DGUV Regel 101-604-3, bzw. BGBAU-C469
abgeböscht herzurichten.
Höhe OK Kellerfußboden ca. 1,50 m unter GOK.

Stärke Bodenplatte ca. 15 cm
Menge: 910,000 m3

#### Untertitel 3.2 Transport und Entsorgung

*Hinweis: 1. Hinweistext zu Untertitel 3.2*
Der vollständige Nachweis über die Entsorgung (gemäß
der Nachweisverordnung) ist spätestens mit der
Schlussrechnung zu erbringen. Vor Beginn der Arbeiten
sind für die gefährlichen Abfälle ordnungsgemäße
Annahmebescheinigungen (mit Objektbezug) der
Annahmestellen unaufgefordert vorzulegen.
Der Auftraggeber behält sich vor, die Arbeiten
einzustellen, bis die geforderten Nachweise in
prüffähiger Form vorliegen.
Die Entsorgung erfolgt über Einzelentsorgungsnachweise.
Mit Stellung der Schlussrechnung sind die
Entsorgungsnachweise in schriftlicher Form den
Unterlagen beizufügen.
Der Auftragnehmer übernimmt für alle anfallenden
Abfälle (auch für die gefährlichen Abfälle) die Rolle
des Abfallerzeugers. Die hieraus resultierenden
Verpflichtungen (z.B. aus dem elektronischen
Nachweisverfahren) sind zu berücksichtigen und
einzukalkulieren.

**3.2.1 Zulage Entsorgung von Altholz, Kategorie A IV**
Entsorgung von Altholz, Kategorie A IV nach
Altholzverordnung (mit Holzschutzmitteln behandeltes
Holz) (Abfallschlüssel 17 02 04*)
Liefern und bereitstellen von Containern zur Aufnahme
von A IV-Holz- Produkte
Entsorgung des Materials (Abfallschlüssel-Nr. 170603*).
Einzurechnen sind:
- Bereitstellung Container
- Entsorgungskosten
- Transportkosten
- alle anfallenden Gebühren
- Kosten für die Erstellung von Entsorgungsnachweisen
- Durchführen des elektronischen Nachweisverfahrens
- Abrechnung auf Mengennachweis

Die Entsorgung erfolgt unter Berücksichtigung des
Abbruch- und Entsorgungskonzept, Stand 03.12.2025 (IB
Dr. Stefan Henning) sowie dem Schadstoffkataster, Stand
27.08.2026 (IB Dr. Stefan Henning) zu entnehmen  (vgl.
s. Anlage).
Menge: 25,000 t

**3.2.2 Zulage für Entsorgung Bauschutt-Abfälle > RC3 gem. DepV DK 0 bis DK I**
Die Beseitigung erfolgt im Rahmen eines
Sammelentsorgungsnachweises. Der AN haftet für alle
Folgen, die durch eine nicht ordnungsgemäße Entsorgung
entstehen.

Abfallschlüsselnummer: AVV 17 01 06*

Inkl. sämtlicher Gebühren und Aufwendungen etc. und
Nebenleistungen.

Abrechnungsgrundlage ist die Menge der angefallenen
Abfälle inkl. der beschriebenen Nebenleistungen.
Menge: 5,000 to

**3.2.3 Zulage für Entsorgung Bauschutt-Abfälle > RC3 gem. DepV DK II bis DK III**
Der bei den Rückbauarbeiten anfallende Bauschutt > RC-3
ist ordnungsgemäß zu entsorgen gem. DepV DK II bis DK
III.

Die Beseitigung erfolgt im Rahmen eines
Sammelentsorgungsnachweises. Der AN haftet für alle
Folgen, die durch eine nicht ordnungsgemäße Entsorgung
entstehen.

Abfallschlüsselnummer: AVV 17 01 06*

Inkl. sämtlicher Gebühren und Aufwendungen etc. und
Nebenleistungen.

Abrechnungsgrundlage ist die Menge der angefallenen
Abfälle inkl. der beschriebenen Nebenleistungen.
Menge: 5,000 to

#### Untertitel 3.3 NACHWEISARBEITEN

*Hinweis: 1. Hinweistext zu Untertitel 3.3*
Regeln für Stundenlohnarbeiten

Stundenlohnarbeiten werden nur anerkannt, wenn sie auf
ausdrückliche Anordnung des Auftraggebers ausgeführt
werden. Die in den Positionen angegebenen Lohn- bzw.
Entgeltgruppen dienen nur zur Festlegung der erwarteten
Qualifikation der Personen, die diese
Stundenlohnarbeiten ausführen. Der Nachweis über die
angefallenen Stundenlohnarbeiten ist zu führen und
durch Tagelohnzettel, die dem Auftraggeber spätestens
am nächsten Arbeitstag zur Bestätigung vorzulegen sind,
zu erbringen. Der Einheitspreis gilt unabhängig von der
Anzahl der abgerechneten Stunden.

**3.3.1 Facharbeiter**
Stundenlohnverrechnungssatz Facharbeiter für
unvorhergesehene zusätzliche Arbeiten auf Anordnung der
Bauleitung.
Einschliesslich aller Geschäftskosten, Wege- und
Rennungsgelder, Sozialabgaben etc., jedoch
ausschliesslich Mehrwertsteuer.
Zum arbeitstäglichen Nachweis, welcher der Bauleitungs
zur Prüfung vorzulegen ist. Ausführung nur auf
ausdrückliche, schriftliche Anordnung der Bauleitung.
Menge: 15,000 h

**3.3.2 Helfer**
Stundenlohnverrechnungssatz Helfer für unvorhergesehene
zusätzliche Arbeiten auf Anordnung der Bauleitung.
einschliesslich aller Geschäftskosten, Wege- und
Rennungsgelder, Sozialabgaben etc., jedoch
ausschliesslich Mehrwertsteuer.
zum arbeitstäglichen Nachweis, welcher der Bauleitungs
zur Prüfung vorzulegen ist. Ausführung nur auf
ausdrückliche, schriftliche Anordnung der Bauleitung.
Menge: 15,000 h

### Titel 4 *Eventualpositionen: Sichern, Transporti

**4.1 Sicherung Ziegel Dacheindeckung**
Intakte Dachziegel fachgerecht und zerstörungsfrei
aufnehmen, sichern und seitlich nach Vorgabe des AG
lagern.
Menge: 50,000 m2

**4.2 Sicherung der Blockstufen Kellerabgang**
Intakte Blockstufen des Kellerabganges fachgerecht und
zerstörungsfrei aufnehmen, Verbindungen vorsichtig
lösen, sichern und seitlich nach Vorgabe des AG lagern.
Menge: 10,000 St

**4.3 Sicherung Bruchsteine aus dem Sockelbereich**
Intakte Bruchsteine aus dem Sockelbereich fachgerecht
und zerstörungsfrei aufnehmen, Verbindungen vorsichtig
lösen, sichern und seitlich nach Vorgabe des AG lagern.
Menge: 35,000 m3

USt %: 19,00; Summe brutto: 0,00
